# EST SEG Y SALUD DEL PBE REHAB ANTIGUO EDIFICIO MAGISTERIO

- Propiedad del archivo: CYPE INGENIEROS, S.A.
- Formato: FIEBDC-3/2004
- Programa: ARQUIMEDES
- Tipo: presupuesto
- Comentario: Presupuesto
- Fecha de los precios: 13/01/2013
- Divisa: EUR
- Costes indirectos: 2 %
- Gastos generales: 13 %
- Beneficio industrial: 6 %
- IVA: 21 %
- Código: MAGIST_SEG_Y_SALUD (22/07/2012)
Importe: 31427.82

## Y SEGURIDAD Y SALUD
Importe: 31427.82

### YC Sistemas de protección colectiva
Importe: 14944.29

**YCB030** m Vallado perimetral formado por vallas peatonales de hierro, de 1,10x2,50 m, amortizables en 20 usos, para delimitación de excavaciones abiertas.
34.1 m × 1.16 (1.18 con costes indirectos) = 40.24

| Código | Ud | Descripción | Rendimiento | Precio | Importe |
|---|---|---|---|---|---|
| mt50vbe010 | Ud | Valla peatonal de hierro, de 1,10x2,50 m, color amarillo, para limitación de paso de peatones, con dos pies metálicos, incluso placa para publicidad. (material) | 0.02 | 18.553 | 0.37 |
| mo060 | h | Peón ordinario construcción. (mano de obra; 24/07/2012) | 0.051 | 15.28 | 0.78 |
| % | % | Medios auxiliares | 1 % | 1.15 | 0.01 |
|  |  | Total |  |  | 1.16 |

| Medición | Uds. | Largo | Parcial |
|---|---|---|---|
| ESCALERAS EXTERIORES | 2 | 10.25 | 20.50 |
|  | 2 | 6.80 | 13.60 |
| Subtotal acumulado |  |  | 34.10 |
| Total |  |  | 34.1 |

**YCB040** Ud Pasarela de acero, de 1,50 m de longitud para anchura máxima de zanja de 0,9 m, anchura útil de 0,87 m, barandillas laterales de 1 m de altura, amortizable en 20 usos, para protección de paso peatonal sobre zanjas abiertas.
4 Ud × 7.8 (7.96 con costes indirectos) = 31.84

| Código | Ud | Descripción | Rendimiento | Precio | Importe |
|---|---|---|---|---|---|
| mt50spm020 | Ud | Pasarela peatonal de acero, de 1,50 m de longitud para anchura máxima de zanja de 0,9 m, anchura útil de 0,87 m, con plataforma de superficie antideslizante sin desniveles, con 400 kg de capacidad de carga, rodapiés laterales de 0,15 m, barandillas laterales de 1 m de altura, con travesaño lateral y 2 orificios de fijación de la plataforma al suelo. (material) | 0.05 | 138.883 | 6.94 |
| mo060 | h | Peón ordinario construcción. | 0.051 | 15.28 | 0.78 |
| % | % | Medios auxiliares | 1 % | 7.72 | 0.08 |
|  |  | Total |  |  | 7.8 |

**YCB060** m Tope para protección de la caída de camiones durante los trabajos de descarga en bordes de excavación, compuesto por 2 tablones de madera de 25x7,5 cm, amortizables en 4 usos y perfiles de acero S275JR, laminado en caliente, de la serie IPN 200, galvanizado en caliente, de 1 m de longitud, hincados en el terreno cada 2,0 m, amortizables en 3 usos.
32.8 m × 9.04 (9.22 con costes indirectos) = 302.42

| Código | Ud | Descripción | Rendimiento | Precio | Importe |
|---|---|---|---|---|---|
| mt50spa050cd | m³ | Tablón de madera de pino, dimensiones 25x7,5 cm. (material) | 0.009 | 161.677 | 1.46 |
| mt07mee011a | kg | Elementos de acero con protección Fe/Zn 12c frente a la corrosión, para ensamble de estructuras de madera (material) | 1.05 | 1.555 | 1.63 |
| mt07ala110 | m | Perfil de acero UNE-EN 10025 S275JR, serie IPN 200, laminado en caliente, con recubrimiento galvanizado, para aplicaciones estructurales. Elaborado en taller y colocado en obra. (material) | 0.233 | 18.185 | 4.24 |
| mo011 | h | Oficial 1ª construcción. (mano de obra; 24/07/2012) | 0.051 | 16.39 | 0.84 |
| mo060 | h | Peón ordinario construcción. | 0.051 | 15.28 | 0.78 |
| % | % | Medios auxiliares | 1 % | 8.95 | 0.09 |
|  |  | Total |  |  | 9.04 |

| Medición | Uds. | Largo | Parcial |
|---|---|---|---|
| ESCALERAS EXTERIORES | 2 | 10.05 | 20.10 |
|  | 2 | 6.35 | 12.70 |
| Subtotal acumulado |  |  | 32.80 |
| Total |  |  | 32.8 |

**YCB070** m Barandilla de seguridad para protección de bordes de excavación, de 1 m de altura, formada por pasamanos y travesaño intermedio de barra de acero corrugado B 500 S de 16 mm de diámetro y rodapié de tabloncillo de madera de 15x5,2 cm, todo ello sujeto mediante bridas de nylon y alambre a montantes de barra de acero corrugado B 500 S de 20 mm de diámetro, hincados en el terreno cada 1,00 m. Amortizables las barras en 3 usos, la madera en 4 usos y los tapones protectores en 3 usos.
32.7 m × 5.83 (5.95 con costes indirectos) = 194.57

| Código | Ud | Descripción | Rendimiento | Precio | Importe |
|---|---|---|---|---|---|
| mt07aco010c | kg | Acero en barras corrugadas, UNE-EN 10080 B 500 S, elaborado en taller y colocado en obra, diámetros varios. (material) | 2.869 | 0.75 | 2.15 |
| mt50spr046 | Ud | Brida de nylon, de 4,8x200 mm. (material) | 2.52 | 0.014 | 0.04 |
| mt50spr045 | Ud | Tapón protector tipo seta, de color rojo, para protección de los extremos de las armaduras. (material) | 0.42 | 0.044 | 0.02 |
| mt50spa050bb | m³ | Tabloncillo de madera de pino, dimensiones 15x5,2 cm. (material) | 0.002 | 156.376 | 0.31 |
| mt08var050 | kg | Alambre galvanizado para atar, de 1,30 mm de diámetro. (material) | 0.05 | 0.992 | 0.05 |
| mo011 | h | Oficial 1ª construcción. | 0.101 | 16.39 | 1.66 |
| mo060 | h | Peón ordinario construcción. | 0.101 | 15.28 | 1.54 |
| % | % | Medios auxiliares | 1 % | 5.77 | 0.06 |
|  |  | Total |  |  | 5.83 |

| Medición | Uds. | Largo | Parcial |
|---|---|---|---|
| ESCALERAS EXTERIORES | 2 | 10.10 | 20.20 |
|  | 2 | 6.25 | 12.50 |
| Subtotal acumulado |  |  | 32.70 |
| Total |  |  | 32.7 |

**YCE030** m Sistema provisional de protección de hueco de escalera en construcción, de 1 m de altura, formado por barandilla principal e intermedia de tubo de acero de 25 mm de diámetro y rodapié de tabloncillo de madera de 15x5,2 cm, todo ello sujeto a guardacuerpos telescópicos de acero, fijados por apriete. Amortizables los guardacuerpos en 8 usos, las barandillas en 10 usos y los rodapiés en 4 usos.
291.55 m × 3.74 (3.81 con costes indirectos) = 1110.81

| Código | Ud | Descripción | Rendimiento | Precio | Importe |
|---|---|---|---|---|---|
| mt50spb030a | Ud | Guardacuerpos telescópico de seguridad fabricado en acero de primera calidad pintado al horno en epoxi-poliéster, de 35x35 mm y 1500 mm de longitud, con apriete arriba. (material) | 0.088 | 8.866 | 0.78 |
| mt50spb050a | Ud | Barandilla para guardacuerpos matrizada, de tubo de acero pintado al horno en epoxi-poliéster, de 25 mm de diámetro y 2500 mm de longitud. (material) | 0.08 | 2.523 | 0.20 |
| mt50spa050bb | m³ | Tabloncillo de madera de pino, dimensiones 15x5,2 cm. | 0.002 | 156.376 | 0.31 |
| mo011 | h | Oficial 1ª construcción. | 0.076 | 16.39 | 1.25 |
| mo060 | h | Peón ordinario construcción. | 0.076 | 15.28 | 1.16 |
| % | % | Medios auxiliares | 1 % | 3.70 | 0.04 |
|  |  | Total |  |  | 3.74 |

| Medición | Uds. | Largo | Parcial |
|---|---|---|---|
| ESCALERA 2 | 6 | 6.65 | 39.90 |
| POR EXTERIOR | 5 | 7.85 | 39.25 |
|  | 5 | 4.10 | 20.50 |
|  | 5 | 5.00 | 25.00 |
|  | 5 | 0.90 | 4.50 |
| ESCALERA 3 | 6 | 6.65 | 39.90 |
| POR EXTERIOR | 5 | 7.85 | 39.25 |
|  | 5 | 4.10 | 20.50 |
|  | 5 | 5.00 | 25.00 |
|  | 5 | 0.90 | 4.50 |
| ESCALERA 1 | 5 | 6.65 | 33.25 |
| Subtotal acumulado |  |  | 291.55 |
| Total |  |  | 291.55 |

**YCF020** m Sistema provisional de protección de borde de forjado, clase B, de 1 m de altura, formado por barandilla principal y 3 barandillas intermedias de tubo de acero de 25 mm de diámetro y rodapié metálico, todo ello sujeto a guardacuerpos fijos de acero, fijados al forjado con base plástica embebida en el hormigón. Amortizables los guardacuerpos en 8 usos, las barandillas en 10 usos y los rodapiés en 10 usos.
166.95 m × 3.42 (3.49 con costes indirectos) = 582.66

| Código | Ud | Descripción | Rendimiento | Precio | Importe |
|---|---|---|---|---|---|
| mt50spb060 | Ud | Base plástica para guardacuerpos. (material) | 0.58 | 0.188 | 0.11 |
| mt50spb030b | Ud | Guardacuerpos fijo de seguridad fabricado en acero de primera calidad pintado al horno en epoxi-poliéster, de 40 mm de diámetro y 1200 mm de longitud. (material) | 0.073 | 2.511 | 0.18 |
| mt50spb050a | Ud | Barandilla para guardacuerpos matrizada, de tubo de acero pintado al horno en epoxi-poliéster, de 25 mm de diámetro y 2500 mm de longitud. | 0.16 | 2.523 | 0.40 |
| mt50spb070 | Ud | Rodapié metálico de 3 m de longitud, pintado al horno en epoxi-poliéster. (material) | 0.033 | 8.859 | 0.29 |
| mo011 | h | Oficial 1ª construcción. | 0.076 | 16.39 | 1.25 |
| mo060 | h | Peón ordinario construcción. | 0.076 | 15.28 | 1.16 |
| % | % | Medios auxiliares | 1 % | 3.39 | 0.03 |
|  |  | Total |  |  | 3.42 |

| Medición | Uds. | Largo | Parcial |
|---|---|---|---|
| CUBIERTA | 1 | 38.45 | 38.45 |
|  | 1 | 17.00 | 17.00 |
|  | 1 | 17.30 | 17.30 |
|  | 4 | 7.65 | 30.60 |
|  | 2 | 23.05 | 46.10 |
|  | 2 | 4.40 | 8.80 |
|  | 2 | 4.35 | 8.70 |
| Subtotal acumulado |  |  | 166.95 |
| Total |  |  | 166.95 |

**YCF040** m Sistema T de red de seguridad UNE-EN 1263-1 T A2 M60 Q M colocada horizontalmente con consolas con brazo no articulado, primera puesta, mediante montaje en el suelo y elevación posterior a la planta. Amortizable la red en 10 puestas y las consolas en 15 usos.
115.9 m × 7.31 (7.46 con costes indirectos) = 864.61

| Código | Ud | Descripción | Rendimiento | Precio | Importe |
|---|---|---|---|---|---|
| mt50sph010b | m² | Red de seguridad UNE-EN 1263-1 T A2 M60 Q M, de poliamida de alta tenacidad, anudada, de color blanco. Cuerda de red de calibre 4,5 mm. Energía de la red A2 (entre 2,2 y 4,4 kJ). Configuración de la red cuadrada. (material) | 0.322 | 1.377 | 0.44 |
| mt50spm030b | Ud | Soporte mordaza. (material) | 0.038 | 51.898 | 1.97 |
| mt50sph030b | Ud | Brazo metálico no articulado, tipo ménsula, de 2,5 m de longitud. Incluso p/p de ganchos para apoyar los largueros y punto de sujeción de eslinga. (material) | 0.038 | 30.478 | 1.16 |
| mt50sph035b | Ud | Larguero metálico de 6,0 m de longitud, para apoyar sobre brazo de consola. (material) | 0.024 | 19.455 | 0.47 |
| mt50jpr070aa | m | Cuerda de unión UNE-EN 1263-1 N de polipropileno de alta tenacidad, con tratamiento a los rayos UV, D=8 mm y carga de rotura superior a 7,5 kN. (material) | 0.033 | 0.068 | 0.00 |
| mo011 | h | Oficial 1ª construcción. | 0.101 | 16.39 | 1.66 |
| mo060 | h | Peón ordinario construcción. | 0.101 | 15.28 | 1.54 |
| % | % | Medios auxiliares | 1 % | 7.24 | 0.07 |
|  |  | Total |  |  | 7.31 |

| Medición | Uds. | Largo | Parcial |
|---|---|---|---|
| CUBIERTA P3 | 1 | 14.50 | 14.50 |
|  | 1 | 14.60 | 14.60 |
|  | 1 | 21.40 | 21.40 |
|  | 1 | 21.50 | 21.50 |
|  | 1 | 27.35 | 27.35 |
| NUCLEO ASEOS | 1 | 16.55 | 16.55 |
| Subtotal acumulado |  |  | 115.90 |
| Total |  |  | 115.9 |

**YCF050** m Sistema V de red de seguridad UNE-EN 1263-1 V A2 M100 D M, primera puesta, colocada verticalmente con pescantes tipo horca fijos de acero, anclados al forjado mediante horquillas de acero corrugado B 500 S. Amortizable la red en 10 puestas y los pescantes en 15 usos.
25.55 m × 8.99 (9.17 con costes indirectos) = 234.29

| Código | Ud | Descripción | Rendimiento | Precio | Importe |
|---|---|---|---|---|---|
| mt50jpr050 | Ud | Red de seguridad UNE-EN 1263-1 V A2 M100 D M de poliamida de alta tenacidad, anudada, de color blanco, de dimensiones 10x7 m, certificada por AIDICO. Cuerda de red de calibre 4,5 mm, con tratamiento a los rayos UV. Energía de la red superior a 3,8 kJ. Configuración de la red al rombo. Bordeada en todo su perímetro con cuerda de polysteel de calibre 12 mm. (material) | 0.011 | 71.981 | 0.79 |
| mt50jpr060 | Ud | Pescante tipo horca fijo de 8x2 m con tubo de 60x60x3 mm, fabricado en acero de primera calidad pintado al horno en epoxi-poliéster, con tratamiento previo contra la oxidación, para red vertical. (material) | 0.024 | 64.276 | 1.54 |
| mt07aco010c | kg | Acero en barras corrugadas, UNE-EN 10080 B 500 S, elaborado en taller y colocado en obra, diámetros varios. | 0.076 | 0.75 | 0.06 |
| mt50jpr040ac | Ud | Anclaje expansivo de 8x60 mm, de acero galvanizado en caliente. (material) | 2.14 | 0.291 | 0.62 |
| mt50jpr080aa | m | Cuerda de atado UNE-EN 1263-1 G de polipropileno de alta tenacidad, con tratamiento a los rayos UV, D=12 mm y carga de rotura superior a 20 kN. (material) | 0.22 | 0.147 | 0.03 |
| mt50jpr070ab | m | Cuerda de unión UNE-EN 1263-1 O de polipropileno de alta tenacidad, con tratamiento a los rayos UV, D=8 mm y carga de rotura superior a 7,5 kN. (material) | 0.11 | 0.003 | 0.00 |
| mo011 | h | Oficial 1ª construcción. | 0.185 | 16.39 | 3.03 |
| mo060 | h | Peón ordinario construcción. | 0.185 | 15.28 | 2.83 |
| % | % | Medios auxiliares | 1 % | 8.90 | 0.09 |
|  |  | Total |  |  | 8.99 |

| Medición | Uds. | Largo | Parcial |
|---|---|---|---|
| NUCLEO ASEOS | 1 | 6.70 | 6.70 |
|  | 1 | 4.35 | 4.35 |
|  | 1 | 3.65 | 3.65 |
|  | 1 | 4.20 | 4.20 |
|  | 1 | 6.65 | 6.65 |
| Subtotal acumulado |  |  | 25.55 |
| Total |  |  | 25.55 |

**YCH030** m² Entablado de madera para protección de pequeño hueco horizontal de forjado de superficie inferior o igual a 1 m², formado por tablero de madera de 22 mm de espesor. Amortizable en 4 usos.
10 m² × 4.5 (4.59 con costes indirectos) = 45.90

| Código | Ud | Descripción | Rendimiento | Precio | Importe |
|---|---|---|---|---|---|
| mt13blm010bb | m² | Tablero de madera de pino hidrofugada, espesor 22 mm. (material) | 0.333 | 5.223 | 1.74 |
| mt50spa050bb | m³ | Tabloncillo de madera de pino, dimensiones 15x5,2 cm. | 0.007 | 156.376 | 1.09 |
| mt50sph020 | kg | Puntas planas de acero de 20x100 mm. (material) | 0.04 | 0.228 | 0.01 |
| mo011 | h | Oficial 1ª construcción. | 0.051 | 16.39 | 0.84 |
| mo060 | h | Peón ordinario construcción. | 0.051 | 15.28 | 0.78 |
| % | % | Medios auxiliares | 1 % | 4.46 | 0.04 |
|  |  | Total |  |  | 4.5 |

**YCH035** Ud Entablado de madera para protección de hueco horizontal de ascensor de 2x1,9 m, formado por tablones de madera de 25x7,5 cm, unidos a un rollizo de madera de 10 a 12 cm de diámetro mediante clavazón. Amortizable en 4 usos.
12 Ud × 23.27 (23.74 con costes indirectos) = 284.88

| Código | Ud | Descripción | Rendimiento | Precio | Importe |
|---|---|---|---|---|---|
| mt50spv030a | m | Rollizo de madera, de 10 a 12 cm de diámetro. (material) | 0.8 | 1.348 | 1.08 |
| mt50spa050cd | m³ | Tablón de madera de pino, dimensiones 25x7,5 cm. | 0.078 | 161.677 | 12.61 |
| mt50sph020 | kg | Puntas planas de acero de 20x100 mm. | 1.012 | 0.228 | 0.23 |
| mo011 | h | Oficial 1ª construcción. | 0.288 | 16.39 | 4.72 |
| mo060 | h | Peón ordinario construcción. | 0.288 | 15.28 | 4.40 |
| % | % | Medios auxiliares | 1 % | 23.04 | 0.23 |
|  |  | Total |  |  | 23.27 |

| Medición | Parcial |
|---|---|
| fórmula: 12 | 12.00 |
| Total | 12 |

**YCI010** m² Repercusión de sistema anticaídas para colocación de superficie de encofrado por m² de forjado.
600.28 m² × 0.31 (0.32 con costes indirectos) = 192.09

| Código | Ud | Descripción | Rendimiento | Precio | Importe |
|---|---|---|---|---|---|
| mt50sph060b | m² | Repercusión de elementos en venta de sistema anticaídas para montaje de encofrado de forjados: Dispositivo retráctil, eslinga, arnés de seguridad y cabo de amarre para arnés. (material) | 1 | 0.12 | 0.12 |
| mt50sph061b | m² | Repercusión de elementos en alquiler de sistema anticaídas para montaje de encofrado de forjados: Percha colocada cada 50 m² de forjado que gira 360° para poder trabajar libremente, nivelador y bichero (accesorio para cambiar de anclaje). (material) | 1 | 0.1 | 0.10 |
| mt50sph062b | m² | Repercusión de material fungible de sistema anticaídas para montaje de encofrado de forjados: Tubo cónico que queda perdido en el pilar y sirve de alojamiento del sistema. (material) | 1 | 0.051 | 0.05 |
| mo011 | h | Oficial 1ª construcción. | 0.001 | 16.39 | 0.02 |
| mo060 | h | Peón ordinario construcción. | 0.001 | 15.28 | 0.02 |
| % | % | Medios auxiliares | 1 % | 0.31 | 0.00 |
|  |  | Total |  |  | 0.31 |

| Medición | Uds. | Largo | Parcial |
|---|---|---|---|
| NUCLEO ASEOS | 4 | 150.07 | 600.28 |
| Total |  |  | 600.28 |

**YCI030** m² Red de seguridad UNE-EN 1263-1 S A2 M100 Q M, bajo forjado unidireccional o reticular con encofrado continuo, sujeta a los puntales que soportan el encofrado mediante ganchos tipo S. Amortizable la red en 10 puestas y los anclajes en 8 usos.
150.07 m² × 2.26 (2.31 con costes indirectos) = 346.66

| Código | Ud | Descripción | Rendimiento | Precio | Importe |
|---|---|---|---|---|---|
| mt50sph010a | m² | Red de seguridad UNE-EN 1263-1 S A2 M100 Q M, de poliamida de alta tenacidad, anudada, de color blanco. Cuerda de red de calibre 4,5 mm. Energía de la red A2 (entre 2,2 y 4,4 kJ). Configuración de la red cuadrada. (material) | 0.1 | 1.379 | 0.14 |
| mt50jpr070aa | m | Cuerda de unión UNE-EN 1263-1 N de polipropileno de alta tenacidad, con tratamiento a los rayos UV, D=8 mm y carga de rotura superior a 7,5 kN. | 0.2 | 0.068 | 0.01 |
| mt50jpr040aa | Ud | Gancho de fijación tipo S de 7 mm de diámetro, de acero galvanizado en caliente. (material) | 0.5 | 0.236 | 0.12 |
| mo011 | h | Oficial 1ª construcción. | 0.062 | 16.39 | 1.02 |
| mo060 | h | Peón ordinario construcción. | 0.062 | 15.28 | 0.95 |
| % | % | Medios auxiliares | 1 % | 2.24 | 0.02 |
|  |  | Total |  |  | 2.26 |

| Medición | Uds. | Largo | Parcial |
|---|---|---|---|
| NUCLEO ASEOS | 1 | 150.07 | 150.07 |
| Total |  |  | 150.07 |

**YCJ010** Ud Tapón protector tipo seta, de color rojo, para protección de extremo de armadura de 12 a 32 mm de diámetro, amortizable en 3 usos.
1000 Ud × 0.09 (0.09 con costes indirectos) = 90.00

| Código | Ud | Descripción | Rendimiento | Precio | Importe |
|---|---|---|---|---|---|
| mt50spr045 | Ud | Tapón protector tipo seta, de color rojo, para protección de los extremos de las armaduras. | 0.333 | 0.044 | 0.01 |
| mo060 | h | Peón ordinario construcción. | 0.005 | 15.28 | 0.08 |
| % | % | Medios auxiliares | 1 % | 0.09 | 0.00 |
|  |  | Total |  |  | 0.09 |

**YCK010b** m Red de protección tipo pantalla de poliamida de alta tenacidad, color blanco, con rodapié de malla de polietileno de alta densidad, para cubrir huecos verticales en los bordes perimetrales de la estructura, en planta de entre 3 y 4 m de altura libre.
101.24 m × 4.51 (4.6 con costes indirectos) = 465.70

| Código | Ud | Descripción | Rendimiento | Precio | Importe |
|---|---|---|---|---|---|
| mt50spr015 | m² | Red vertical de protección, de poliamida de alta tenacidad, de color blanco. Cuerda de red de calibre 4 mm. Configuración de la red al rombo. (material) | 4.5 | 0.494 | 2.22 |
| mt50jpr070aa | m | Cuerda de unión UNE-EN 1263-1 N de polipropileno de alta tenacidad, con tratamiento a los rayos UV, D=8 mm y carga de rotura superior a 7,5 kN. | 0.27 | 0.068 | 0.02 |
| mt50spr050 | m² | Malla tupida de polietileno de alta densidad, con tratamiento ultravioleta, color verde, 60% de porcentaje de cortaviento, con orificios cada 20 cm en todo el perímetro para su inserción en los módulos de los andamios. (material) | 0.3 | 0.232 | 0.07 |
| mt50spr090a | Ud | Gancho de fijación de 7 mm de diámetro, de acero galvanizado en caliente. (material) | 2.3 | 0.236 | 0.54 |
| mo011 | h | Oficial 1ª construcción. | 0.051 | 16.39 | 0.84 |
| mo060 | h | Peón ordinario construcción. | 0.051 | 15.28 | 0.78 |
| % | % | Medios auxiliares | 1 % | 4.47 | 0.04 |
|  |  | Total |  |  | 4.51 |

| Medición | Uds. | Largo | Alto | Parcial |
|---|---|---|---|---|
| NUCLEO ASEOS P4 | 1 | 25.31 | 4.00 | 101.24 |
| Total |  |  |  | 101.24 |

**YCK020** Ud Protección de hueco de ventana de entre 165 y 285 cm de anchura en cerramiento exterior, mediante dos tubos metálicos extensibles, amortizables en 20 usos.
214 Ud × 6.23 (6.35 con costes indirectos) = 1358.90

| Código | Ud | Descripción | Rendimiento | Precio | Importe |
|---|---|---|---|---|---|
| mt50spb015c | Ud | Tubo metálico extensible de 165/285 cm de longitud, con tornillo cilíndrico con hexágono interior para llave Allen, para fijación de los tubos. (material) | 0.1 | 53.88 | 5.39 |
| mo060 | h | Peón ordinario construcción. | 0.051 | 15.28 | 0.78 |
| % | % | Medios auxiliares | 1 % | 6.17 | 0.06 |
|  |  | Total |  |  | 6.23 |

| Medición | Uds. | Parcial |
|---|---|---|
| ESCALERAS 2 - 3 | 8 | 8.00 |
| NUCLESO ASEOS | 16 | 16.00 |
| RESTO EDIFICIO | 190 | 190.00 |
| Subtotal acumulado |  | 214.00 |
| Total |  | 214 |

**YCK030** Ud Sistema provisional de protección de hueco frontal de ascensor, de 1,1 m de altura, formado por barandilla principal e intermedia de tubo de acero de 25 mm de diámetro y rodapié de tabloncillo de madera de 15x5,2 cm, todo ello sujeto al paramento vertical ya ejecutado del ascensor mediante pasadores de inmovilización. amortizables las barandillas en 10 usos, los rodapiés en 4 usos y los tapones protectores en 3 usos.
10 Ud × 4.02 (4.1 con costes indirectos) = 41.00

| Código | Ud | Descripción | Rendimiento | Precio | Importe |
|---|---|---|---|---|---|
| mt50spb050a | Ud | Barandilla para guardacuerpos matrizada, de tubo de acero pintado al horno en epoxi-poliéster, de 25 mm de diámetro y 2500 mm de longitud. | 0.2 | 2.523 | 0.50 |
| mt50spa050bb | m³ | Tabloncillo de madera de pino, dimensiones 15x5,2 cm. | 0.005 | 156.376 | 0.78 |
| mt07ala111ba | m | Pletina de acero laminado UNE-EN 10025 S275JR, en perfil plano laminado en caliente, de 20x4 mm, para aplicaciones estructurales. (material) | 0.9 | 0.26 | 0.23 |
| mt50spr045 | Ud | Tapón protector tipo seta, de color rojo, para protección de los extremos de las armaduras. | 1.333 | 0.044 | 0.06 |
| mo011 | h | Oficial 1ª construcción. | 0.076 | 16.39 | 1.25 |
| mo060 | h | Peón ordinario construcción. | 0.076 | 15.28 | 1.16 |
| % | % | Medios auxiliares | 1 % | 3.98 | 0.04 |
|  |  | Total |  |  | 4.02 |

**YCL150** Ud Línea de anclaje horizontal temporal, de cinta de poliéster, de 10 m de longitud, para asegurar a un operario, clase C, compuesta por 2 dispositivos de anclaje capaces de soportar una carga de 25 kN, formado cada uno de ellos por cinta de poliéster de 35 mm de anchura, tensor con mecanismo de bloqueo antirretorno y argolla, amortizables en 3 usos y 1 cinta de poliéster de 35 mm de anchura y 10 m de longitud, con tensor con mecanismo de bloqueo antirretorno y mosquetón en ambos extremos, amortizable en 3 usos.
12 Ud × 50.2 (51.2 con costes indirectos) = 614.40

| Código | Ud | Descripción | Rendimiento | Precio | Importe |
|---|---|---|---|---|---|
| mt50spl200ab | Ud | Dispositivo de anclaje capaz de soportar una carga de 25 kN, formado por cinta de poliéster de 35 mm de anchura, tensor con mecanismo de bloqueo antirretorno y argolla, amortizable en 3 usos, para fijación a soporte de hormigón o metálico de 0,8 a 3,6 m de perímetro. (material) | 0.66 | 50.083 | 33.05 |
| mt50spl210aab | Ud | Cinta de poliéster de 35 mm de anchura y 10 m de longitud, con tensor con mecanismo de bloqueo antirretorno y mosquetón en ambos extremos, amortizable en 3 usos. (material) | 0.33 | 43.467 | 14.34 |
| mo060 | h | Peón ordinario construcción. | 0.151 | 15.28 | 2.31 |
| % | % | Medios auxiliares | 1 % | 49.70 | 0.50 |
|  |  | Total |  |  | 50.2 |

| Medición | Uds. | Parcial |
|---|---|---|
| NUCLEO ASEOS | 8 | 8.00 |
|  | 4 | 4.00 |
| Subtotal acumulado |  | 12.00 |
| Total |  | 12 |

**YCL160** Ud Línea de anclaje horizontal temporal, de cable de acero, con amortiguador de caídas, de 20 m de longitud máxima, para asegurar hasta tres operarios, clase C, compuesta por 2 placas de anclaje, para fijación mecánica a paramento y 1 línea de anclaje flexible, formada por 1 absorbedor de energía con indicador de tensión e indicador de número de caídas; 1 tensor y 20 m de cable, de acero galvanizado, de 8 mm de diámetro. compuesto por 7 cordones de 19 hilos, con prensado terminal con casquillo de cobre, guardacable y conector en un extremo, amortizable en 3 usos.
2 Ud × 202.47 (206.52 con costes indirectos) = 413.04

| Código | Ud | Descripción | Rendimiento | Precio | Importe |
|---|---|---|---|---|---|
| mt50spl305 | Ud | Placa de anclaje de acero galvanizado, para fijación mecánica a paramento. (material) | 2 | 12.454 | 24.91 |
| mt50spl005 | Ud | Fijación compuesta por taco químico, arandela y tornillo de acero inoxidable de 12 mm de diámetro y 80 mm de longitud. (material) | 8 | 2.37 | 18.96 |
| mt50spl300b | Ud | Línea de anclaje flexible, formada por 1 absorbedor de energía con indicador de tensión e indicador de número de caídas; 1 tensor y 20 m de cable, de acero galvanizado, de 8 mm de diámetro. compuesto por 7 cordones de 19 hilos, con prensado terminal con casquillo de cobre, guardacable y conector en un extremo, amortizable en 3 usos. (material) | 0.33 | 455.868 | 150.44 |
| mo060 | h | Peón ordinario construcción. | 0.403 | 15.28 | 6.16 |
| % | % | Medios auxiliares | 1 % | 200.47 | 2.00 |
|  |  | Total |  |  | 202.47 |

| Medición | Uds. | Parcial |
|---|---|---|
| CUBIERTA INCLINADA | 2 | 2.00 |
| Total |  | 2 |

**YCL210** Ud Dispositivo de anclaje para empotrar en cubierta inclinada, de 850 mm de longitud, formado por cinta de poliéster; 1 gaza en un extremo y 1 argolla en el otro extremo, para asegurar hasta dos operarios.
14 Ud × 3.24 (3.3 con costes indirectos) = 46.20

| Código | Ud | Descripción | Rendimiento | Precio | Importe |
|---|---|---|---|---|---|
| mt50spd020a | Ud | Dispositivo de anclaje para empotrar en cubierta inclinada, de 850 mm de longitud, formado por cinta de poliéster; 1 gaza en un extremo y 1 argolla en el otro extremo, clase A2, para fijación a una varilla de la estructura de hormigón armado, de 12 mm de diámetro mínimo y 1000 mm de longitud mínima, por el extremo de la gaza y antes del hormigonado. (material) | 1 | 2.446 | 2.45 |
| mo060 | h | Peón ordinario construcción. | 0.05 | 15.28 | 0.76 |
| % | % | Medios auxiliares | 1 % | 3.21 | 0.03 |
|  |  | Total |  |  | 3.24 |

| Medición | Uds. | Parcial |
|---|---|---|
|  | 6 | 6.00 |
|  | 8 | 8.00 |
| Subtotal acumulado |  | 14.00 |
| Total |  | 14 |

**YCL220** Ud Dispositivo de anclaje para fijación mecánica a paramento horizontal de hormigón armado, de 700 mm de longitud, formado por cinta de poliéster; 1 cáncamo en un extremo, con conexión roscada macho y 1 argolla en el otro extremo, para asegurar a un operario.
50 Ud × 4.11 (4.19 con costes indirectos) = 209.50

| Código | Ud | Descripción | Rendimiento | Precio | Importe |
|---|---|---|---|---|---|
| mt50spd030aa | Ud | Dispositivo de anclaje para fijación mecánica a paramento horizontal de hormigón armado, de 700 mm de longitud, formado por cinta de poliéster; 1 cáncamo en un extremo, con conexión roscada macho y 1 argolla en el otro extremo, clase A1, incluso taco de expansión metálico. (material) | 1 | 3.289 | 3.29 |
| mo060 | h | Peón ordinario construcción. | 0.051 | 15.28 | 0.78 |
| % | % | Medios auxiliares | 1 % | 4.07 | 0.04 |
|  |  | Total |  |  | 4.11 |

**YCL230** Ud Dispositivo de anclaje para empotrar en el terreno, formado por cinta de poliéster de 35 mm de anchura con un disco metálico de 350 mm de diámetro en un extremo y una argolla en el otro extremo, amortizable en 1 usos, para asegurar a un operario.
4 Ud × 49.12 (50.1 con costes indirectos) = 200.40

| Código | Ud | Descripción | Rendimiento | Precio | Importe |
|---|---|---|---|---|---|
| mt50spd040aa | Ud | Dispositivo de anclaje para empotrar en el terreno, formado por cinta de poliéster de 35 mm de anchura con un disco metálico de 350 mm de diámetro en un extremo y una argolla en el otro extremo, amortizable en 1 usos, clase A1, para colocación en excavación de 1,5 m de profundidad. (material) | 1 | 18.553 | 18.55 |
| mq01exn020b | h | Retroexcavadora hidráulica sobre neumáticos 100 CV. (maquinaria) | 0.811 | 36.132 | 29.30 |
| mo060 | h | Peón ordinario construcción. | 0.051 | 15.28 | 0.78 |
| % | % | Medios auxiliares | 1 % | 48.63 | 0.49 |
|  |  | Total |  |  | 49.12 |

**YCM060** Ud Plataforma metálica en voladizo con trampilla, para descarga de materiales en planta, amortizable en 5 usos, fijada al forjado mediante anclajes y puntales metálicos telescópicos.
2 Ud × 68.9 (70.28 con costes indirectos) = 140.56

| Código | Ud | Descripción | Rendimiento | Precio | Importe |
|---|---|---|---|---|---|
| mt50spa090b | Ud | Plataforma metálica en voladizo, con trampilla, para descarga de materiales en planta, de 1,80 m de anchura y 1,56 m de longitud, con barandillas y puertas de seguridad abatibles, para una carga máxima admitida de 1.500 kg y una velocidad máxima de descenso de la carga, suspendida y transportada por la grúa, no superior a 0,20 m/s. (material) | 0.2 | 291.546 | 58.31 |
| mt50spa080ba | Ud | Puntal metálico telescópico, 3,00 m de altura. (material) | 1.2 | 5.518 | 6.62 |
| mo011 | h | Oficial 1ª construcción. | 0.101 | 16.39 | 1.66 |
| mo046 | h | Ayudante construcción. (mano de obra; 24/07/2012) | 0.102 | 16 | 1.63 |
| % | % | Medios auxiliares | 1 % | 68.22 | 0.68 |
|  |  | Total |  |  | 68.9 |

| Medición | Uds. | Parcial |
|---|---|---|
| NUCLEO ASEOS | 2 | 2.00 |
| Total |  | 2 |

**YCN020** m Pasarela de circulación de aluminio, de 3,00 m de longitud, anchura útil de 0,60 m, amortizable en 20 usos, para protección de trabajos en cubierta inclinada.
251.5 m × 4.23 (4.31 con costes indirectos) = 1083.97

| Código | Ud | Descripción | Rendimiento | Precio | Importe |
|---|---|---|---|---|---|
| mt50spm025 | Ud | Pasarela de circulación de aluminio, de 3,00 m de longitud, anchura útil de 0,60 m, con plataforma de superficie antideslizante sin desniveles, con 100 kg de capacidad de carga y orificios de fijación de la plataforma a cualquier tipo de perfil de cubierta. (material) | 0.017 | 155.046 | 2.64 |
| mo011 | h | Oficial 1ª construcción. | 0.049 | 16.39 | 0.80 |
| mo060 | h | Peón ordinario construcción. | 0.049 | 15.28 | 0.75 |
| % | % | Medios auxiliares | 1 % | 4.19 | 0.04 |
|  |  | Total |  |  | 4.23 |

| Medición | Uds. | Largo | Parcial |
|---|---|---|---|
| CUBIERTA DE TEJA | 1 | 11.80 | 11.80 |
|  | 1 | 11.60 | 11.60 |
|  | 1 | 11.90 | 11.90 |
|  | 1 | 11.80 | 11.80 |
|  | 1 | 11.81 | 11.81 |
|  | 1 | 13.92 | 13.92 |
|  | 1 | 20.40 | 20.40 |
|  | 1 | 14.00 | 14.00 |
|  | 1 | 11.75 | 11.75 |
|  | 1 | 11.50 | 11.50 |
|  | 1 | 12.05 | 12.05 |
|  | 1 | 12.10 | 12.10 |
|  | 1 | 11.85 | 11.85 |
|  | 1 | 11.75 | 11.75 |
|  | 1 | 12.15 | 12.15 |
|  | 1 | 13.17 | 13.17 |
|  | 1 | 26.60 | 26.60 |
|  | 1 | 21.35 | 21.35 |
| Subtotal acumulado |  |  | 251.50 |
| Total |  |  | 251.5 |

**YCS010** Ud Lámpara portátil de mano, amortizable en 3 usos.
10 Ud × 2.77 (2.83 con costes indirectos) = 28.30

| Código | Ud | Descripción | Rendimiento | Precio | Importe |
|---|---|---|---|---|---|
| mt50spe010 | Ud | Lámpara portátil de mano, con cesto protector, mango aislante, cable de 5 m y gancho de sujeción. (material) | 0.333 | 5.785 | 1.93 |
| mo052 | h | Ayudante electricista. (mano de obra; 24/07/2012) | 0.051 | 15.97 | 0.81 |
| % | % | Medios auxiliares | 1 % | 2.74 | 0.03 |
|  |  | Total |  |  | 2.77 |

**YCS020** Ud Cuadro general de obra, potencia máxima 50 kW, amortizable en 4 usos.
1 Ud × 353.14 (360.2 con costes indirectos) = 360.20

| Código | Ud | Descripción | Rendimiento | Precio | Importe |
|---|---|---|---|---|---|
| mt50spe020e | Ud | Cuadro general de mando y protección de obra para una potencia máxima de 50 kW, compuesto por armario de distribución con dispositivo de emergencia, con grados de protección IP 55 e IK 10, 7 tomas con interruptor de bloqueo y los interruptores automáticos magnetotérmicos y diferenciales necesarios. (material) | 0.25 | 1332.778 | 333.19 |
| mo001 | h | Oficial 1ª electricista. (mano de obra; 24/07/2012) | 0.499 | 16.93 | 8.45 |
| mo052 | h | Ayudante electricista. | 0.501 | 15.97 | 8.00 |
| % | % | Medios auxiliares | 1 % | 349.64 | 3.50 |
|  |  | Total |  |  | 353.14 |

**YCS030** Ud Toma de tierra independiente de profundidad, para instalación provisional de obra, método jabalina, con un electrodo de acero cobreado de 2 m de longitud.
2 Ud × 68.68 (70.05 con costes indirectos) = 140.10

| Código | Ud | Descripción | Rendimiento | Precio | Importe |
|---|---|---|---|---|---|
| mt35tte010b | Ud | Electrodo para red de toma de tierra cobreado con 300 µm, fabricado en acero, de 15 mm de diámetro y 2 m de longitud. (material) | 1 | 10.413 | 10.41 |
| mt35ttc010ab | m | Conductor de cobre desnudo, de 35 mm². (material) | 0.25 | 1.675 | 0.42 |
| mt35tta040 | Ud | Grapa abarcón para conexión de jabalina. (material) | 1 | 0.428 | 0.43 |
| mt35tta010 | Ud | Arqueta de polipropileno para toma de tierra, de 300x300 mm, con tapa de registro. (material) | 1 | 31.76 | 31.76 |
| mt35tta030 | Ud | Puente para comprobación de puesta a tierra de la instalación eléctrica. (material) | 1 | 19.74 | 19.74 |
| mt01art020a | m³ | Tierra de la propia excavación. (material) | 0.018 | 0.341 | 0.01 |
| mt35tta060 | Ud | Saco de 5 kg de sales minerales para la mejora de la conductividad de puestas a tierra. (material) | 0.333 | 1.503 | 0.50 |
| mt35www020 | Ud | Material auxiliar para instalaciones de toma de tierra. (material) | 1 | 0.46 | 0.46 |
| mq01ret020a | h | Retrocargadora sobre neumáticos 75 CV. (maquinaria) | 0.003 | 30.772 | 0.09 |
| mo001 | h | Oficial 1ª electricista. | 0.126 | 16.93 | 2.13 |
| mo052 | h | Ayudante electricista. | 0.127 | 15.97 | 2.03 |
| mo060 | h | Peón ordinario construcción. | 0.001 | 15.28 | 0.02 |
| % | % | Medios auxiliares | 1 % | 68.00 | 0.68 |
|  |  | Total |  |  | 68.68 |

**YCU010** Ud Extintor portátil de polvo químico ABC polivalente antibrasa, con presión incorporada, de eficacia 21A-113B-C, con 6 kg de agente extintor, amortizable en 3 usos.
10 Ud × 14.15 (14.43 con costes indirectos) = 144.30

| Código | Ud | Descripción | Rendimiento | Precio | Importe |
|---|---|---|---|---|---|
| mt41ixi010a | Ud | Extintor portátil de polvo químico ABC polivalente antibrasa, con presión incorporada, de eficacia 21A-113B-C, con 6 kg de agente extintor, con manómetro y manguera con boquilla difusora, según UNE 23110. (material) | 0.333 | 39.734 | 13.23 |
| mo060 | h | Peón ordinario construcción. | 0.051 | 15.28 | 0.78 |
| % | % | Medios auxiliares | 1 % | 14.01 | 0.14 |
|  |  | Total |  |  | 14.15 |

**YCV010** m Bajante para vertido de escombros, compuesta por 4 tubos y 1 embocadura de polietileno, de 49 cm de diámetro superior y 40 cm de diámetro inferior, por cada planta de entre 3 y 4 m de altura libre, amortizable en 5 usos.
72 m × 7.78 (7.94 con costes indirectos) = 571.68

| Código | Ud | Descripción | Rendimiento | Precio | Importe |
|---|---|---|---|---|---|
| mt50spc010 | Ud | Tubo bajante de escombros, de polietileno, de 49 cm de diámetro superior, 40 cm de diámetro inferior y 106 cm de altura, con soportes y cadenas metálicas. (material) | 0.186 | 15.288 | 2.84 |
| mt50spc020 | Ud | Embocadura de vertido, de polietileno, para bajante de escombros, de 49 cm de diámetro superior, 40 cm de diámetro inferior y 86,5 cm de altura, con soportes y cadenas metálicas. (material) | 0.047 | 20.673 | 0.97 |
| mt50spc030 | Ud | Accesorios y elementos de sujeción de bajante de escombros. (material) | 0.2 | 1.213 | 0.24 |
| mt50spa080bb | Ud | Puntal metálico telescópico, 4,00 m de altura. (material) | 0.093 | 6.684 | 0.62 |
| mo060 | h | Peón ordinario construcción. | 0.198 | 15.28 | 3.03 |
| % | % | Medios auxiliares | 1 % | 7.70 | 0.08 |
|  |  | Total |  |  | 7.78 |

| Medición | Uds. | Largo | Parcial |
|---|---|---|---|
| NUCLEO ASEOS | 2 | 20.00 | 40.00 |
| ALAS EDIFICIO | 2 | 16.00 | 32.00 |
| Subtotal acumulado |  |  | 72.00 |
| Total |  |  | 72 |

**YCV020** Ud Toldo plastificado para pie de bajante de escombros, para cubrición de contenedor, amortizable en 5 usos.
4 Ud × 6.68 (6.81 con costes indirectos) = 27.24

| Código | Ud | Descripción | Rendimiento | Precio | Importe |
|---|---|---|---|---|---|
| mt50spc040 | Ud | Toldo plastificado para pie de bajante de escombros, para cubrición de contenedor. (material) | 0.2 | 29.157 | 5.83 |
| mo060 | h | Peón ordinario construcción. | 0.051 | 15.28 | 0.78 |
| % | % | Medios auxiliares | 1 % | 6.61 | 0.07 |
|  |  | Total |  |  | 6.68 |

**YCR020** m Vallado provisional de solar, de 2 m de altura, compuesto por paneles opacos de chapa perfilada nervada de acero S320 GD galvanizado de 0,6 mm espesor y 30 mm altura de cresta y perfiles huecos de sección cuadrada de acero S275JR, de 60x60x1,5 mm, de 2,8 m de longitud, anclados al terreno mediante dados de hormigón HM-20/P/20/I, cada 2,0 m. Amortizables los paneles en 10 usos y los perfiles en 5 usos.
105.76 m × 11.23 (11.45 con costes indirectos) = 1210.95

| Código | Ud | Descripción | Rendimiento | Precio | Importe |
|---|---|---|---|---|---|
| mt13ccg100aa | m² | Chapa perfilada nervada de acero UNE-EN 10346 S320 GD galvanizado de 0,6 mm espesor y 30 mm altura de cresta. (material) | 0.2 | 3.588 | 0.72 |
| mt07mpi010bc | m | Perfil de acero UNE-EN 10210 S275JR, hueco, de sección cuadrada de 60x60x1,5 mm. (material) | 0.392 | 2.519 | 0.99 |
| mt10hmf010 | m³ | Hormigón HM-20/P/20/I, fabricado en central, vertido desde camión. (material) | 0.088 | 19.108 | 1.68 |
| mo011 | h | Oficial 1ª construcción. | 0.244 | 16.39 | 4.00 |
| mo060 | h | Peón ordinario construcción. | 0.244 | 15.28 | 3.73 |
| % | % | Medios auxiliares | 1 % | 11.12 | 0.11 |
|  |  | Total |  |  | 11.23 |

| Medición | Uds. | Largo | Parcial |
|---|---|---|---|
| CALLE VIRGEN DE LACABEZA | 1 | 3.35 | 3.35 |
|  | 1 | 82.55 | 82.55 |
|  | 1 | 16.49 | 16.49 |
|  | 1 | 3.37 | 3.37 |
| Subtotal acumulado |  |  | 105.76 |
| Total |  |  | 105.76 |

**YCR025** Ud Puerta para acceso peatonal de chapa de acero galvanizado, de una hoja, de 0,9x2,0 m, colocada en vallado provisional de solar, sujeta mediante postes del mismo material, hincados en el terreno, amortizable en 5 usos.
1 Ud × 26.74 (27.27 con costes indirectos) = 27.27

| Código | Ud | Descripción | Rendimiento | Precio | Importe |
|---|---|---|---|---|---|
| mt50spv011aaa | Ud | Puerta para acceso peatonal de chapa de acero galvanizado, de una hoja, de 0,9x2,0 m, con lengüetas para candado sujeta mediante postes del mismo material. (material) | 0.2 | 119.271 | 23.85 |
| mo011 | h | Oficial 1ª construcción. | 0.083 | 16.39 | 1.36 |
| mo060 | h | Peón ordinario construcción. | 0.083 | 15.28 | 1.27 |
| % | % | Medios auxiliares | 1 % | 26.48 | 0.26 |
|  |  | Total |  |  | 26.74 |

| Medición | Uds. | Parcial |
|---|---|---|
| CALLE VIRGEN DE LA CABEZA | 1 | 1.00 |
| Total |  | 1 |

**YCM020** m Marquesina de protección del acceso al edificio ante la posible caída de objetos formada por estructura metálica tubular de 1,50 m de ancho y 3,00 m de altura y plataforma de tablero de madera de 22 mm de espesor, con rodapié . Amortizable la estructura en 8 usos y la plataforma en 4 usos.
9.95 m × 12.19 (12.43 con costes indirectos) = 123.68
Marquesina de protección del acceso al edificio ante la posible caída de objetos formada por estructura metálica tubular de 1,50 m de ancho y 3,00 m de altura y plataforma de tablero de madera de 22 mm de espesor, con rodapié y visera en ángulo de 45° para evitar la caída de objetos. Amortizable la estructura en 8 usos y la plataforma en 4 usos.

| Código | Ud | Descripción | Rendimiento | Precio | Importe |
|---|---|---|---|---|---|
| mt50spa010cc | Ud | Pórtico de andamio metálico tubular de 1,50 m de ancho y 3,00 m de altura. (material) | 0.067 | 14.346 | 0.96 |
| mt50spa020c | Ud | Diagonalización de arriostramiento para módulo de andamio de 3,00 m de altura. (material) | 0.134 | 5.94 | 0.80 |
| mt50spa030a | Ud | Base regulable para pórtico. (material) | 0.134 | 7.073 | 0.95 |
| mt50spa040d | Ud | Longitudinal para andamio de 3,00 m de longitud. (material) | 0.067 | 4.141 | 0.28 |
| mt13blm010bb | m² | Tablero de madera de pino hidrofugada, espesor 22 mm. | 0.375 | 5.223 | 1.96 |
| mt50spa050bb | m³ | Tabloncillo de madera de pino, dimensiones 15x5,2 cm. | 0.009 | 156.376 | 1.41 |
| mt50sph020 | kg | Puntas planas de acero de 20x100 mm. | 0.027 | 0.228 | 0.01 |
| mo011 | h | Oficial 1ª construcción. | 0.176 | 16.39 | 2.88 |
| mo046 | h | Ayudante construcción. | 0.176 | 16 | 2.82 |
| % | % | Medios auxiliares | 1 % | 12.07 | 0.12 |
|  |  | Total |  |  | 12.19 |

| Medición | Uds. | Largo | Parcial |
|---|---|---|---|
| VIRGEN DE LA CABEZA | 1 | 5.00 | 5.00 |
| FACHADA POSTERIOR | 1 | 4.95 | 4.95 |
| Subtotal acumulado |  |  | 9.95 |
| Total |  |  | 9.95 |

**0XA112b** Ud Alquiler, durante 30 días naturales, de estructura de protección para paso peatonal, con paso libre de 1,5 m de anchura y 3,0 m de altura, formada por estructura tubular de acero galvanizado en caliente de 48,3 mm y 3,2 mm de espesor, con techo superior para protección de peatones, y visera en ángulo de 45° para evitar la caída de objetos, preparada para la colocación posterior de un andamiaje en altura que servirá de base para la ejecución de fachada de 20 m. (10/01/2013)
20 Ud × 71 (72.42 con costes indirectos) = 1448.40

| Código | Ud | Descripción | Rendimiento | Precio | Importe |
|---|---|---|---|---|---|
| mq13ats040b | Ud | Alquiler diario de m de estructura de protección para paso peatonal, con paso libre de 1,5 m de anchura y 3,0 m de altura, formada por estructura tubular de acero galvanizado en caliente de 48,3 mm de diámetro y 3,2 mm de espesor, cumpliendo con las normas UNE-EN 12810 y UNE-EN 12811, con techo superior para protección de peatones con visera en ángulo de 45° para evitar el riesgo de caída de objetos. (maquinaria) | 100 | 0.703 | 70.30 |
| % | % | Medios auxiliares | 1 % | 70.30 | 0.70 |
|  |  | Total |  |  | 71 |

| Medición | Uds. | Parcial |
|---|---|---|
| 4 MESES. 5 MOD 20 m | 20 | 20.00 |
| Total |  | 20 |

**YCM045** m Estructura de protección de paso peatonal junto a andamio de fachada colocado en la vía pública, formada por estructura metálica tubular de 2,00 m de ancho y 3,00 m de altura y plataforma metálica con rodapié y visera en ángulo de 45° para evitar la caída de objetos. amortizable en 8 usos.
99.01 m × 8.39 (8.56 con costes indirectos) = 847.53

| Código | Ud | Descripción | Rendimiento | Precio | Importe |
|---|---|---|---|---|---|
| mt50spa130bba | m | Estructura de protección para paso peatonal, junto a andamio colocado en la vía pública, con paso libre de 2,00 m de anchura y 3,00 m de altura, formada por estructura tubular de acero galvanizado en caliente de 48,3 mm de diámetro y 3,2 mm de espesor, con plataforma metálica superior para protección de peatones con rodapié, con visera en ángulo de 45° para evitar el riesgo de caída de objetos. según UNE-EN 12810 y UNE-EN 12811. (material) | 0.125 | 21.104 | 2.64 |
| mo011 | h | Oficial 1ª construcción. | 0.175 | 16.39 | 2.87 |
| mo046 | h | Ayudante construcción. | 0.175 | 16 | 2.80 |
| % | % | Medios auxiliares | 1 % | 8.31 | 0.08 |
|  |  | Total |  |  | 8.39 |

| Medición | Uds. | Largo | Parcial |
|---|---|---|---|
| ACERADO CALLE V DE LA CABEZA | 1 | 83.00 | 83.00 |
| ACERADO C FERMIN PALMA | 1 | 16.01 | 16.01 |
| Subtotal acumulado |  |  | 99.01 |
| Total |  |  | 99.01 |

**YCE040b** m² Red vertical de protección, de poliamida de alta tenacidad, de 4 mm de diámetro.
500 m² × 2.2 (2.24 con costes indirectos) = 1120.00

| Código | Ud | Descripción | Rendimiento | Precio | Importe |
|---|---|---|---|---|---|
| mt50spr015 | m² | Red vertical de protección, de poliamida de alta tenacidad, de color blanco. Cuerda de red de calibre 4 mm. Configuración de la red al rombo. | 1.2 | 0.494 | 0.59 |
| mt08eme051b | m | Fleje de fijación. (material) | 0.1 | 0.21 | 0.02 |
| mt50spr060 | m | Cuerda de atado según UNE-EN 1263-1, D=13 mm y carga de rotura superior a 30 kN. (material) | 0.4 | 0.201 | 0.08 |
| mt50spa101 | kg | Clavos de acero. (material) | 0.02 | 0.847 | 0.02 |
| mo104 | h | Peón ordinario construcción. (mano de obra; 11/12/2012) | 0.096 | 15.28 | 1.47 |
| % | % | Medios auxiliares | 1 % | 2.18 | 0.02 |
|  |  | Total |  |  | 2.2 |

| Medición | Uds. | Largo | Ancho | Parcial |
|---|---|---|---|---|
| FACHADAS | 1 | 25.00 | 20.00 | 500.00 |
| Total |  |  |  | 500 |

**YCL160b** Ud Línea de anclaje horizontal temporal, de cable de acero, con amortiguador de caídas, de 20 m de longitud máxima, para asegurar hasta tres operarios, clase C, compuesta por 2 placas de anclaje, para fijación mecánica a paramento y 1 línea de anclaje flexible, formada por 1 absorbedor de energía con indicador de tensión e indicador de número de caídas; 1 tensor y 20 m de cable, de acero galvanizado, de 8 mm de diámetro. compuesto por 7 cordones de 19 hilos, con prensado terminal con casquillo de cobre, guardacable y conector en un extremo, amortizable en 3 usos. (15/11/2012)
0 Ud × 204.97 (209.07 con costes indirectos) = 0.00

| Código | Ud | Descripción | Rendimiento | Precio | Importe |
|---|---|---|---|---|---|
| mt50spl305 | Ud | Placa de anclaje de acero galvanizado, para fijación mecánica a paramento. | 2 | 12.454 | 24.91 |
| mt50spl005 | Ud | Fijación compuesta por taco químico, arandela y tornillo de acero inoxidable de 12 mm de diámetro y 80 mm de longitud. | 8 | 2.37 | 18.96 |
| mt50spl300b | Ud | Línea de anclaje flexible, formada por 1 absorbedor de energía con indicador de tensión e indicador de número de caídas; 1 tensor y 20 m de cable, de acero galvanizado, de 8 mm de diámetro. compuesto por 7 cordones de 19 hilos, con prensado terminal con casquillo de cobre, guardacable y conector en un extremo, amortizable en 3 usos. | 0.33 | 455.868 | 150.44 |
| mo060 | h | Peón ordinario construcción. | 0.565 | 15.28 | 8.63 |
| % | % | Medios auxiliares | 1 % | 202.94 | 2.03 |
|  |  | Total |  |  | 204.97 |

**YCL110** Ud Línea de anclaje horizontal permanente, de cable de acero, sin amortiguador de caídas, de 15 m de longitud, clase C, compuesta por 2 anclajes terminales de aleación de aluminio L-2653 con tratamiento térmico T6; 1 anclaje intermedio de aleación de aluminio L-2653 con tratamiento térmico T6; cable flexible de acero galvanizado, de 10 mm de diámetro, compuesto por 7 cordones de 19 hilos; tensor de caja abierta; conjunto de tres sujetacables y un guardacable; protector para cabo; placa de señalización y conjunto de dos precintos de seguridad. (15/11/2012)
0 Ud × 195.57 (199.48 con costes indirectos) = 0.00

| Código | Ud | Descripción | Rendimiento | Precio | Importe |
|---|---|---|---|---|---|
| mt50spl110 | Ud | Anclaje terminal de aleación de aluminio L-2653 con tratamiento térmico T6, acabado con pintura epoxi-poliéster. (material; 15/11/2012) | 2 | 7.3 | 14.60 |
| mt50spl105 | Ud | Fijación compuesta por taco químico, arandela y tornillo de acero de 12 mm de diámetro y 80 mm de longitud. (material; 15/11/2012) | 10 | 2.95 | 29.50 |
| mt50spl120 | Ud | Anclaje intermedio de aleación de aluminio L-2653 con tratamiento térmico T6, acabado con pintura epoxi-poliéster. (material; 15/11/2012) | 1 | 18.99 | 18.99 |
| mt50spl130 | m | Cable flexible de acero galvanizado, de 10 mm de diámetro, compuesto por 7 cordones de 19 hilos, incluso prensado terminal con casquillo de cobre y guardacable en un extremo. (material; 15/11/2012) | 15.75 | 1.3 | 20.48 |
| mt50spl040 | Ud | Tensor de caja abierta, con ojo en un extremo y horquilla en el extremo opuesto. (material; 15/11/2012) | 1 | 49.16 | 49.16 |
| mt50spl050 | Ud | Conjunto de tres sujetacables y un guardacable cerrado de acero inoxidable. (material; 15/11/2012) | 1 | 18.62 | 18.62 |
| mt50spl080 | Ud | Protector para cabo, de PVC, color amarillo. (material; 15/11/2012) | 1 | 2.98 | 2.98 |
| mt50spl060 | Ud | Placa de señalización de la línea de anclaje. (material; 15/11/2012) | 1 | 9.24 | 9.24 |
| mt50spl070 | Ud | Conjunto de dos precintos de seguridad. (material; 15/11/2012) | 1 | 11.17 | 11.17 |
| mo060 | h | Peón ordinario construcción. | 1.236 | 15.28 | 18.89 |
| % | % | Medios auxiliares | 1 % | 193.63 | 1.94 |
|  |  | Total |  |  | 195.57 |

**YCL120** Ud Línea de anclaje horizontal permanente, de cable de acero, con amortiguador de caídas, de 15 m de longitud, clase C, compuesta por 1 anclaje terminal de aleación de aluminio L-2653 con tratamiento térmico T6; 1 anclaje terminal con amortiguador de acero inoxidable AISI 316; 1 anclaje intermedio de aleación de aluminio L-2653 con tratamiento térmico T6; cable flexible de acero galvanizado, de 10 mm de diámetro, compuesto por 7 cordones de 19 hilos; tensor de caja abierta; conjunto de tres sujetacables y un guardacable; protector para cabo; placa de señalización y conjunto de dos precintos de seguridad. (15/11/2012)
0 Ud × 250.4 (255.41 con costes indirectos) = 0.00

| Código | Ud | Descripción | Rendimiento | Precio | Importe |
|---|---|---|---|---|---|
| mt50spl110 | Ud | Anclaje terminal de aleación de aluminio L-2653 con tratamiento térmico T6, acabado con pintura epoxi-poliéster. | 1 | 7.3 | 7.30 |
| mt50spl105 | Ud | Fijación compuesta por taco químico, arandela y tornillo de acero de 12 mm de diámetro y 80 mm de longitud. | 6 | 2.95 | 17.70 |
| mt50spl100 | Ud | Anclaje terminal con amortiguador, de acero inoxidable AISI 316, acabado brillante. (material; 15/11/2012) | 1 | 63.91 | 63.91 |
| mt50spl005 | Ud | Fijación compuesta por taco químico, arandela y tornillo de acero inoxidable de 12 mm de diámetro y 80 mm de longitud. | 4 | 2.37 | 9.48 |
| mt50spl120 | Ud | Anclaje intermedio de aleación de aluminio L-2653 con tratamiento térmico T6, acabado con pintura epoxi-poliéster. | 1 | 18.99 | 18.99 |
| mt50spl130 | m | Cable flexible de acero galvanizado, de 10 mm de diámetro, compuesto por 7 cordones de 19 hilos, incluso prensado terminal con casquillo de cobre y guardacable en un extremo. | 15.75 | 1.3 | 20.48 |
| mt50spl040 | Ud | Tensor de caja abierta, con ojo en un extremo y horquilla en el extremo opuesto. | 1 | 49.16 | 49.16 |
| mt50spl050 | Ud | Conjunto de tres sujetacables y un guardacable cerrado de acero inoxidable. | 1 | 18.62 | 18.62 |
| mt50spl080 | Ud | Protector para cabo, de PVC, color amarillo. | 1 | 2.98 | 2.98 |
| mt50spl060 | Ud | Placa de señalización de la línea de anclaje. | 1 | 9.24 | 9.24 |
| mt50spl070 | Ud | Conjunto de dos precintos de seguridad. | 1 | 11.17 | 11.17 |
| mo060 | h | Peón ordinario construcción. | 1.236 | 15.28 | 18.89 |
| % | % | Medios auxiliares | 1 % | 247.92 | 2.48 |
|  |  | Total |  |  | 250.4 |

**YCM045b** m Estructura de protección de paso peatonal junto a andamio de fachada colocado en la vía pública, formada por estructura metálica tubular de 1,50 m de ancho y 3,00 m de altura y plataforma metálica con rodapié, amortizable en 8 usos, preparada para la colocación posterior de un andamiaje en altura (no incluido en este precio) y adosado a la estructura. (10/01/2013)
0 m × 15.01 (15.31 con costes indirectos) = 0.00

| Código | Ud | Descripción | Rendimiento | Precio | Importe |
|---|---|---|---|---|---|
| mt50spa130i | m | Estructura de protección para paso peatonal, junto a andamio colocado en la vía pública, con paso libre de 1,50 m de anchura y 3,00 m de altura, formada por estructura tubular de acero galvanizado en caliente de 48,3 mm de diámetro y 3,2 mm de espesor, con plataforma metálica superior para protección de peatones con rodapié, según UNE-EN 12810 y UNE-EN 12811. (material; 10/01/2013) | 0.125 | 26.82 | 3.35 |
| mo018 | h | Oficial 1ª aplicador de láminas impermeabilizantes. (mano de obra; 25/07/2012) | 0.351 | 16.39 | 5.75 |
| mo072 | h | Ayudante construcción. (mano de obra; 04/01/2013) | 0.351 | 16 | 5.62 |
| % | % | Medios auxiliares | 2 % | 14.72 | 0.29 |
|  |  | Total |  |  | 15.01 |

**0XA112** Ud Alquiler, durante 30 días naturales, de estructura de protección para paso peatonal, con paso libre de 1,5 m de anchura y 3,0 m de altura, formada por estructura tubular de acero galvanizado en caliente de 48,3 mm y 3,2 mm de espesor, con techo superior para protección de peatones, y visera en ángulo de 45° para evitar la caída de objetos, preparada para la colocación posterior de un andamiaje en altura que servirá de base para la ejecución de fachada de 20 m. (10/01/2013)
0 Ud × 404.25 (412.34 con costes indirectos) = 0.00

| Código | Ud | Descripción | Rendimiento | Precio | Importe |
|---|---|---|---|---|---|
| mq13ats040b | Ud |  | 569.339 | 0.703 | 400.25 |
| % | % | Medios auxiliares | 1 % | 400.25 | 4.00 |
|  |  | Total |  |  | 404.25 |

### YF Formación
Importe: 1495.2

**YFF010** Ud Reunión del Comité de Seguridad y Salud en el Trabajo. (15/11/2012)
12 Ud × 59.04 (60.22 con costes indirectos) = 722.64

| Código | Ud | Descripción | Rendimiento | Precio | Importe |
|---|---|---|---|---|---|
| mt50mas010 | Ud | Coste de la reunión del Comité de Seguridad y Salud en el Trabajo. (material) | 1 | 58.459 | 58.46 |
| % | % | Medios auxiliares | 1 % | 58.46 | 0.58 |
|  |  | Total |  |  | 59.04 |

| Medición | Uds. | Parcial |
|---|---|---|
| MENSUAL | 12 | 12.00 |
| Total |  | 12 |

**YFF020** Ud Hora de charla para formación de Seguridad y Salud en el Trabajo. (15/11/2012)
18 Ud × 42.08 (42.92 con costes indirectos) = 772.56

| Código | Ud | Descripción | Rendimiento | Precio | Importe |
|---|---|---|---|---|---|
| mt50mas020 | Ud | Coste de la hora de charla para formación de Seguridad y Salud en el Trabajo, realizada por Técnico cualificado. (material) | 1 | 41.659 | 41.66 |
| % | % | Medios auxiliares | 1 % | 41.66 | 0.42 |
|  |  | Total |  |  | 42.08 |

| Medición | Uds. | Largo | Parcial |
|---|---|---|---|
| MENSULA 1,5 H | 12 | 1.50 | 18.00 |
| Total |  |  | 18 |

### YI Equipos de protección individual
Importe: 5163.62

**YIC010** Ud Casco de protección, amortizable en 10 usos. (15/11/2012)
46 Ud × 0.12 (0.12 con costes indirectos) = 5.52

| Código | Ud | Descripción | Rendimiento | Precio | Importe |
|---|---|---|---|---|---|
| mt50epc020bfj | Ud | Casco de protección, EPI de categoría II, según UNE-EN 397 y UNE-EN 13087-7, cumpliendo todos los requisitos establecidos por el R.D. 1407/92. (material) | 0.1 | 1.225 | 0.12 |
| % | % | Medios auxiliares | 1 % | 0.12 | 0.00 |
|  |  | Total |  |  | 0.12 |

| Medición | Uds. | Largo | Parcial |
|---|---|---|---|
|  | 2 | 23.00 | 46.00 |
| Total |  |  | 46 |

**YID010** Ud Sistema anticaídas compuesto por un conector multiuso (clase M), amortizable en 4 usos; un dispositivo anticaídas retráctil, amortizable en 4 usos; una cuerda de fibra de longitud fija como elemento de amarre, amortizable en 4 usos; un absorbedor de energía, amortizable en 4 usos y un arnés anticaídas con dos puntos de amarre, amortizable en 4 usos. (15/11/2012)
12 Ud × 68.64 (70.01 con costes indirectos) = 840.12

| Código | Ud | Descripción | Rendimiento | Precio | Importe |
|---|---|---|---|---|---|
| mt50epd010bd | Ud | Conector multiuso (clase M), EPI de categoría III, según UNE-EN 362, cumpliendo todos los requisitos establecidos por el R.D. 1407/92. (material) | 0.25 | 9.401 | 2.35 |
| mt50epd011bd | Ud | Dispositivo anticaídas retráctil, EPI de categoría III, según UNE-EN 360, UNE-EN 363, UNE-EN 364 y UNE-EN 365, cumpliendo todos los requisitos establecidos por el R.D. 1407/92. (material) | 0.25 | 151.465 | 37.87 |
| mt50epd012aad | Ud | Cuerda de fibra como elemento de amarre, de longitud fija, EPI de categoría III, según UNE-EN 354, cumpliendo todos los requisitos establecidos por el R.D. 1407/92. (material) | 0.25 | 33.613 | 8.40 |
| mt50epd013d | Ud | Absorbedor de energía, EPI de categoría III, según UNE-EN 355, cumpliendo todos los requisitos establecidos por el R.D. 1407/92. (material) | 0.25 | 48.008 | 12.00 |
| mt50epd014bd | Ud | Arnés anticaídas, con dos puntos de amarre, EPI de categoría III, según UNE-EN 361, UNE-EN 363, UNE-EN 364 y UNE-EN 365, cumpliendo todos los requisitos establecidos por el R.D. 1407/92. (material) | 0.25 | 29.369 | 7.34 |
| % | % | Medios auxiliares | 1 % | 67.96 | 0.68 |
|  |  | Total |  |  | 68.64 |

**YID020** Ud Sistema de sujeción y retención compuesto por un conector multiuso (clase M), amortizable en 4 usos; una cuerda de fibra de longitud fija como elemento de amarre, amortizable en 4 usos; un absorbedor de energía, amortizable en 4 usos y un arnés de asiento, amortizable en 4 usos. (15/11/2012)
23 Ud × 35.19 (35.89 con costes indirectos) = 825.47

| Código | Ud | Descripción | Rendimiento | Precio | Importe |
|---|---|---|---|---|---|
| mt50epd010bd | Ud | Conector multiuso (clase M), EPI de categoría III, según UNE-EN 362, cumpliendo todos los requisitos establecidos por el R.D. 1407/92. | 0.25 | 9.401 | 2.35 |
| mt50epd012aad | Ud | Cuerda de fibra como elemento de amarre, de longitud fija, EPI de categoría III, según UNE-EN 354, cumpliendo todos los requisitos establecidos por el R.D. 1407/92. | 0.25 | 33.613 | 8.40 |
| mt50epd013d | Ud | Absorbedor de energía, EPI de categoría III, según UNE-EN 355, cumpliendo todos los requisitos establecidos por el R.D. 1407/92. | 0.25 | 48.008 | 12.00 |
| mt50epd015ad | Ud | Arnés de asiento, EPI de categoría III, según UNE-EN 813, cumpliendo todos los requisitos establecidos por el R.D. 1407/92. (material) | 0.25 | 48.372 | 12.09 |
| % | % | Medios auxiliares | 1 % | 34.84 | 0.35 |
|  |  | Total |  |  | 35.19 |

**YIJ010** Ud Gafas de protección con montura integral, resistentes a partículas de gas y a polvo fino, amortizable en 5 usos. (15/11/2012)
46 Ud × 1.22 (1.24 con costes indirectos) = 57.04

| Código | Ud | Descripción | Rendimiento | Precio | Importe |
|---|---|---|---|---|---|
| mt50epj010a | Ud | Gafas de protección con montura integral, resistentes a partículas de gas y a polvo fino, EPI de categoría II, según UNE-EN 166, cumpliendo todos los requisitos establecidos por el R.D. 1407/92. (material) | 0.2 | 6.071 | 1.21 |
| % | % | Medios auxiliares | 1 % | 1.21 | 0.01 |
|  |  | Total |  |  | 1.22 |

| Medición | Uds. | Largo | Parcial |
|---|---|---|---|
|  | 2 | 23.00 | 46.00 |
| Total |  |  | 46 |

**YIJ010b** Ud Gafas de protección con montura integral, resistentes a deterioro superficial por partículas finas, amortizable en 5 usos. (15/11/2012)
46 Ud × 1.22 (1.24 con costes indirectos) = 57.04

| Código | Ud | Descripción | Rendimiento | Precio | Importe |
|---|---|---|---|---|---|
| mt50epj010b | Ud | Gafas de protección con montura integral, resistentes a deterioro superficial por partículas finas, EPI de categoría II, según UNE-EN 166, cumpliendo todos los requisitos establecidos por el R.D. 1407/92. (material) | 0.2 | 6.051 | 1.21 |
| % | % | Medios auxiliares | 1 % | 1.21 | 0.01 |
|  |  | Total |  |  | 1.22 |

| Medición | Uds. | Largo | Parcial |
|---|---|---|---|
|  | 2 | 23.00 | 46.00 |
| Total |  |  | 46 |

**YIJ010c** Ud Gafas de protección con montura integral, resistentes a impactos de partículas a gran velocidad y media energía, amortizable en 5 usos. (15/11/2012)
46 Ud × 1.04 (1.06 con costes indirectos) = 48.76

| Código | Ud | Descripción | Rendimiento | Precio | Importe |
|---|---|---|---|---|---|
| mt50epj010c | Ud | Gafas de protección con montura integral, resistentes a impactos de partículas a gran velocidad y media energía, EPI de categoría II, según UNE-EN 166, cumpliendo todos los requisitos establecidos por el R.D. 1407/92. (material) | 0.2 | 5.168 | 1.03 |
| % | % | Medios auxiliares | 1 % | 1.03 | 0.01 |
|  |  | Total |  |  | 1.04 |

| Medición | Uds. | Largo | Parcial |
|---|---|---|---|
|  | 2 | 23.00 | 46.00 |
| Total |  |  | 46 |

**YIJ010d** Ud Pantalla de protección facial, para soldadores, con fijación en la cabeza y con filtros de soldadura, amortizable en 5 usos. (15/11/2012)
8 Ud × 2.6 (2.65 con costes indirectos) = 21.20

| Código | Ud | Descripción | Rendimiento | Precio | Importe |
|---|---|---|---|---|---|
| mt50epj010e | Ud | Pantalla de protección facial, para soldadores, con fijación en la cabeza y con filtros de soldadura, EPI de categoría II, según UNE-EN 166, UNE-EN 175 y UNE-EN 169, cumpliendo todos los requisitos establecidos por el R.D. 1407/92. (material) | 0.2 | 12.852 | 2.57 |
| % | % | Medios auxiliares | 1 % | 2.57 | 0.03 |
|  |  | Total |  |  | 2.6 |

**YIJ010e** Ud Pantalla de protección facial, resistente a impactos de partículas a gran velocidad y alta energía, a temperaturas extremas, amortizable en 5 usos. (15/11/2012)
23 Ud × 2.06 (2.1 con costes indirectos) = 48.30

| Código | Ud | Descripción | Rendimiento | Precio | Importe |
|---|---|---|---|---|---|
| mt50epj010d | Ud | Pantalla de protección facial, resistente a impactos de partículas a gran velocidad y alta energía, a temperaturas extremas, EPI de categoría II, según UNE-EN 166, cumpliendo todos los requisitos establecidos por el R.D. 1407/92. (material) | 0.2 | 10.219 | 2.04 |
| % | % | Medios auxiliares | 1 % | 2.04 | 0.02 |
|  |  | Total |  |  | 2.06 |

**YIM010** Ud Par de guantes contra riesgos mecánicos amortizable en 4 usos. (15/11/2012)
92 Ud × 1.78 (1.82 con costes indirectos) = 167.44

| Código | Ud | Descripción | Rendimiento | Precio | Importe |
|---|---|---|---|---|---|
| mt50epm010acd | Ud | Par de guantes contra riesgos mecánicos EPI de categoría II, según UNE-EN 420 y UNE-EN 388, cumpliendo todos los requisitos establecidos por el R.D. 1407/92. (material) | 0.25 | 7.047 | 1.76 |
| % | % | Medios auxiliares | 1 % | 1.76 | 0.02 |
|  |  | Total |  |  | 1.78 |

| Medición | Uds. | Largo | Parcial |
|---|---|---|---|
|  | 23 | 4.00 | 92.00 |
| Total |  |  | 92 |

**YIM010b** Ud Par de guantes para trabajos eléctricos de baja tensión, amortizable en 4 usos. (15/11/2012)
8 Ud × 5.57 (5.68 con costes indirectos) = 45.44

| Código | Ud | Descripción | Rendimiento | Precio | Importe |
|---|---|---|---|---|---|
| mt50epm010ead | Ud | Par de guantes para trabajos eléctricos de baja tensión, EPI de categoría III, según UNE-EN 420 y UNE-EN 60903, cumpliendo todos los requisitos establecidos por el R.D. 1407/92. (material) | 0.25 | 22.033 | 5.51 |
| % | % | Medios auxiliares | 1 % | 5.51 | 0.06 |
|  |  | Total |  |  | 5.57 |

**YIM010c** Ud Par de guantes para soldadores amortizable en 4 usos. (15/11/2012)
8 Ud × 1.2 (1.22 con costes indirectos) = 9.76

| Código | Ud | Descripción | Rendimiento | Precio | Importe |
|---|---|---|---|---|---|
| mt50epm010fcd | Ud | Par de guantes para soldadores EPI de categoría II, según UNE-EN 420 y UNE-EN 12477, cumpliendo todos los requisitos establecidos por el R.D. 1407/92. (material) | 0.25 | 4.774 | 1.19 |
| % | % | Medios auxiliares | 1 % | 1.19 | 0.01 |
|  |  | Total |  |  | 1.2 |

**YIM010d** Ud Par de guantes resistentes al fuego amortizable en 4 usos. (15/11/2012)
8 Ud × 3.16 (3.22 con costes indirectos) = 25.76

| Código | Ud | Descripción | Rendimiento | Precio | Importe |
|---|---|---|---|---|---|
| mt50epm010gcd | Ud | Par de guantes resistentes al fuego EPI de categoría III, según UNE-EN 420 y UNE-EN 659, cumpliendo todos los requisitos establecidos por el R.D. 1407/92. (material) | 0.25 | 12.524 | 3.13 |
| % | % | Medios auxiliares | 1 % | 3.13 | 0.03 |
|  |  | Total |  |  | 3.16 |

**YIM010e** Ud Par de guantes contra productos químicos amortizable en 4 usos. (15/11/2012)
276 Ud × 0.14 (0.14 con costes indirectos) = 38.64

| Código | Ud | Descripción | Rendimiento | Precio | Importe |
|---|---|---|---|---|---|
| mt50epm010bcd | Ud | Par de guantes contra productos químicos EPI de categoría III, según UNE-EN 420 y UNE-EN 374-1, cumpliendo todos los requisitos establecidos por el R.D. 1407/92. (material) | 0.25 | 0.576 | 0.14 |
| % | % | Medios auxiliares | 1 % | 0.14 | 0.00 |
|  |  | Total |  |  | 0.14 |

| Medición | Uds. | Largo | Parcial |
|---|---|---|---|
|  | 12 | 23.00 | 276.00 |
| Total |  |  | 276 |

**YIM020** Ud Par de manoplas para soldadores amortizable en 4 usos. (15/11/2012)
8 Ud × 0.86 (0.88 con costes indirectos) = 7.04

| Código | Ud | Descripción | Rendimiento | Precio | Importe |
|---|---|---|---|---|---|
| mt50epm060acd | Ud | Par de manoplas para soldadores EPI de categoría II, según UNE-EN 420, cumpliendo todos los requisitos establecidos por el R.D. 1407/92. (material) | 0.25 | 3.403 | 0.85 |
| % | % | Medios auxiliares | 1 % | 0.85 | 0.01 |
|  |  | Total |  |  | 0.86 |

**YIM020b** Ud Par de manoplas para trabajos eléctricos de baja tensión, amortizable en 4 usos. (15/11/2012)
8 Ud × 5.57 (5.68 con costes indirectos) = 45.44

| Código | Ud | Descripción | Rendimiento | Precio | Importe |
|---|---|---|---|---|---|
| mt50epm060cad | Ud | Par de manoplas para trabajos eléctricos de baja tensión, EPI de categoría III, según UNE-EN 420 y UNE-EN 60903, cumpliendo todos los requisitos establecidos por el R.D. 1407/92. (material) | 0.25 | 22.033 | 5.51 |
| % | % | Medios auxiliares | 1 % | 5.51 | 0.06 |
|  |  | Total |  |  | 5.57 |

**YIM020c** Ud Par de manoplas para trabajos eléctricos de alta tensión, amortizable en 4 usos. (15/11/2012)
8 Ud × 6.68 (6.81 con costes indirectos) = 54.48

| Código | Ud | Descripción | Rendimiento | Precio | Importe |
|---|---|---|---|---|---|
| mt50epm060cbd | Ud | Par de manoplas para trabajos eléctricos de alta tensión, EPI de categoría III, según UNE-EN 420 y UNE-EN 60903, cumpliendo todos los requisitos establecidos por el R.D. 1407/92. (material) | 0.25 | 26.444 | 6.61 |
| % | % | Medios auxiliares | 1 % | 6.61 | 0.07 |
|  |  | Total |  |  | 6.68 |

**YIM030** Ud Par de manguitos para soldador, amortizable en 4 usos. (15/11/2012)
8 Ud × 1.82 (1.86 con costes indirectos) = 14.88

| Código | Ud | Descripción | Rendimiento | Precio | Importe |
|---|---|---|---|---|---|
| mt50epm030d | Ud | Par de manguitos al hombro de serraje grado A para soldador, EPI de categoría II, según UNE-EN 420, cumpliendo todos los requisitos establecidos por el R.D. 1407/92. (material) | 0.25 | 7.202 | 1.80 |
| % | % | Medios auxiliares | 1 % | 1.80 | 0.02 |
|  |  | Total |  |  | 1.82 |

**YIM040** Ud Protector de manos para puntero, amortizable en 4 usos. (15/11/2012)
92 Ud × 0.43 (0.44 con costes indirectos) = 40.48

| Código | Ud | Descripción | Rendimiento | Precio | Importe |
|---|---|---|---|---|---|
| mt50epm070d | Ud | Protector de manos para puntero, EPI de categoría I, según UNE-EN 420, cumpliendo todos los requisitos establecidos por el R.D. 1407/92. (material) | 0.25 | 1.736 | 0.43 |
| % | % | Medios auxiliares | 1 % | 0.43 | 0.00 |
|  |  | Total |  |  | 0.43 |

| Medición | Uds. | Largo | Parcial |
|---|---|---|---|
|  | 23 | 4.00 | 92.00 |
| Total |  |  | 92 |

**YIO010** Ud Juego de orejeras, estándar, con atenuación acústica de 28 dB, amortizable en 10 usos. (15/11/2012)
46 Ud × 1.46 (1.49 con costes indirectos) = 68.54

| Código | Ud | Descripción | Rendimiento | Precio | Importe |
|---|---|---|---|---|---|
| mt50epo010acj | Ud | Juego de orejeras, estándar, con atenuación acústica de 28 dB, EPI de categoría II, según UNE-EN 352-1 y UNE-EN 458, cumpliendo todos los requisitos establecidos por el R.D. 1407/92. (material) | 0.1 | 14.524 | 1.45 |
| % | % | Medios auxiliares | 1 % | 1.45 | 0.01 |
|  |  | Total |  |  | 1.46 |

| Medición | Uds. | Largo | Parcial |
|---|---|---|---|
|  | 23 | 2.00 | 46.00 |
| Total |  |  | 46 |

**YIO010b** Ud Juego de orejeras, dependientes del nivel, con atenuación acústica de 28 dB, amortizable en 10 usos. (15/11/2012)
46 Ud × 2.29 (2.34 con costes indirectos) = 107.64

| Código | Ud | Descripción | Rendimiento | Precio | Importe |
|---|---|---|---|---|---|
| mt50epo010dcj | Ud | Juego de orejeras, dependientes del nivel, con atenuación acústica de 28 dB, EPI de categoría II, según UNE-EN 352-4 y UNE-EN 458, cumpliendo todos los requisitos establecidos por el R.D. 1407/92. (material) | 0.1 | 22.681 | 2.27 |
| % | % | Medios auxiliares | 1 % | 2.27 | 0.02 |
|  |  | Total |  |  | 2.29 |

| Medición | Uds. | Largo | Parcial |
|---|---|---|---|
|  | 23 | 2.00 | 46.00 |
| Total |  |  | 46 |

**YIO020** Ud Juego de tapones reutilizables, con cordón, con atenuación acústica de 31 dB, amortizable en 10 usos. (15/11/2012)
230 Ud × 0.05 (0.05 con costes indirectos) = 11.50

| Código | Ud | Descripción | Rendimiento | Precio | Importe |
|---|---|---|---|---|---|
| mt50epo020bcj | Ud | Juego de tapones reutilizables, con cordón, con atenuación acústica de 31 dB, EPI de categoría II, según UNE-EN 352-2 y UNE-EN 458, cumpliendo todos los requisitos establecidos por el R.D. 1407/92. (material) | 0.1 | 0.492 | 0.05 |
| % | % | Medios auxiliares | 1 % | 0.05 | 0.00 |
|  |  | Total |  |  | 0.05 |

| Medición | Uds. | Largo | Parcial |
|---|---|---|---|
|  | 23 | 10.00 | 230.00 |
| Total |  |  | 230 |

**YIP010** Ud Par de botas bajas de seguridad, con resistencia al deslizamiento, zona del tacón cerrada, absorción de energía en la zona del tacón, resistente a la perforación, suela con resaltes, con código de designación SB, amortizable en 2 usos. (15/11/2012)
23 Ud × 10.87 (11.09 con costes indirectos) = 255.07

| Código | Ud | Descripción | Rendimiento | Precio | Importe |
|---|---|---|---|---|---|
| mt50epp010a | Ud | Par de botas bajas de seguridad, con puntera resistente a un impacto de hasta 200 J y a una compresión de hasta 15 kN, con resistencia al deslizamiento, zona del tacón cerrada, absorción de energía en la zona del tacón, resistente a la perforación, suela con resaltes, EPI de categoría II, según UNE-EN ISO 20344 y UNE-EN ISO 20345, cumpliendo todos los requisitos establecidos por el R.D. 1407/92. (material) | 0.5 | 21.52 | 10.76 |
| % | % | Medios auxiliares | 1 % | 10.76 | 0.11 |
|  |  | Total |  |  | 10.87 |

**YIP010b** Ud Par de botas bajas de protección, con resistencia al deslizamiento, zona del tacón cerrada, absorción de energía en la zona del tacón, resistente a la perforación, suela con resaltes, con código de designación PB, amortizable en 2 usos. (15/11/2012)
23 Ud × 10.09 (10.29 con costes indirectos) = 236.67

| Código | Ud | Descripción | Rendimiento | Precio | Importe |
|---|---|---|---|---|---|
| mt50epp010b | Ud | Par de botas bajas de protección, con puntera resistente a un impacto de hasta 100 J y a una compresión de hasta 10 kN, con resistencia al deslizamiento, zona del tacón cerrada, absorción de energía en la zona del tacón, resistente a la perforación, suela con resaltes, EPI de categoría II, según UNE-EN ISO 20344, cumpliendo todos los requisitos establecidos por el R.D. 1407/92. (material) | 0.5 | 19.988 | 9.99 |
| % | % | Medios auxiliares | 1 % | 9.99 | 0.10 |
|  |  | Total |  |  | 10.09 |

**YIP010c** Ud Par de botas bajas de trabajo, con resistencia al deslizamiento, zona del tacón cerrada, absorción de energía en la zona del tacón, resistente a la perforación, suela con resaltes, con código de designación OB, amortizable en 2 usos. (15/11/2012)
23 Ud × 8.97 (9.15 con costes indirectos) = 210.45

| Código | Ud | Descripción | Rendimiento | Precio | Importe |
|---|---|---|---|---|---|
| mt50epp010c | Ud | Par de botas bajas de trabajo, sin puntera resistente a impactos, con resistencia al deslizamiento, zona del tacón cerrada, absorción de energía en la zona del tacón, resistente a la perforación, suela con resaltes, EPI de categoría II, según UNE-EN ISO 20344 y UNE-EN ISO 20347, cumpliendo todos los requisitos establecidos por el R.D. 1407/92. (material) | 0.5 | 17.767 | 8.88 |
| % | % | Medios auxiliares | 1 % | 8.88 | 0.09 |
|  |  | Total |  |  | 8.97 |

**YIP020** Ud Par de polainas para soldador, amortizable en 2 usos. (15/11/2012)
8 Ud × 2.23 (2.27 con costes indirectos) = 18.16

| Código | Ud | Descripción | Rendimiento | Precio | Importe |
|---|---|---|---|---|---|
| mt50epp020ab | Ud | Par de polainas para soldador, EPI de categoría II, según UNE-EN ISO 11611 y UNE-EN 348, cumpliendo todos los requisitos establecidos por el R.D. 1407/92. (material) | 0.5 | 4.425 | 2.21 |
| % | % | Medios auxiliares | 1 % | 2.21 | 0.02 |
|  |  | Total |  |  | 2.23 |

**YIP020b** Ud Par de polainas para extinción de incendios, amortizable en 2 usos. (15/11/2012)
8 Ud × 18.33 (18.7 con costes indirectos) = 149.60

| Código | Ud | Descripción | Rendimiento | Precio | Importe |
|---|---|---|---|---|---|
| mt50epp020bb | Ud | Par de polainas para extinción de incendios, EPI de categoría III, según UNE-EN ISO 6942, UNE-EN 367 y UNE-EN 702, cumpliendo todos los requisitos establecidos por el R.D. 1407/92. (material) | 0.5 | 36.301 | 18.15 |
| % | % | Medios auxiliares | 1 % | 18.15 | 0.18 |
|  |  | Total |  |  | 18.33 |

**YIP030** Ud Par de plantillas resistentes a la perforación, amortizable en 1 uso. (15/11/2012)
92 Ud × 3.44 (3.51 con costes indirectos) = 322.92

| Código | Ud | Descripción | Rendimiento | Precio | Importe |
|---|---|---|---|---|---|
| mt50epp030a | Ud | Par de plantillas resistentes a la perforación, EPI de categoría II, según UNE-EN 12568, cumpliendo todos los requisitos establecidos por el R.D. 1407/92. (material) | 1 | 3.413 | 3.41 |
| % | % | Medios auxiliares | 1 % | 3.41 | 0.03 |
|  |  | Total |  |  | 3.44 |

| Medición | Uds. | Largo | Parcial |
|---|---|---|---|
|  | 23 | 4.00 | 92.00 |
| Total |  |  | 92 |

**YIU005** Ud Mono de protección, amortizable en 5 usos. (15/11/2012)
92 Ud × 4.13 (4.21 con costes indirectos) = 387.32

| Código | Ud | Descripción | Rendimiento | Precio | Importe |
|---|---|---|---|---|---|
| mt50epu005ae | Ud | Mono de protección, EPI de categoría I, según UNE-EN 340, cumpliendo todos los requisitos establecidos por el R.D. 1407/92. (material) | 0.2 | 20.467 | 4.09 |
| % | % | Medios auxiliares | 1 % | 4.09 | 0.04 |
|  |  | Total |  |  | 4.13 |

| Medición | Uds. | Largo | Parcial |
|---|---|---|---|
|  | 23 | 4.00 | 92.00 |
| Total |  |  | 92 |

**YIU010** Ud Mono de protección para trabajos de soldeo, sometidos a una temperatura ambiente hasta 100°C, amortizable en 3 usos. (15/11/2012)
8 Ud × 14.63 (14.92 con costes indirectos) = 119.36

| Código | Ud | Descripción | Rendimiento | Precio | Importe |
|---|---|---|---|---|---|
| mt50epu010 | Ud | Mono de protección para trabajos de soldeo, sometidos a una temperatura ambiente hasta 100°C, EPI de categoría II, según UNE-EN ISO 11611, UNE-EN 348 y UNE-EN 340, cumpliendo todos los requisitos establecidos por el R.D. 1407/92. (material) | 0.33 | 43.907 | 14.49 |
| % | % | Medios auxiliares | 1 % | 14.49 | 0.14 |
|  |  | Total |  |  | 14.63 |

**YIU020** Ud Mono de protección para trabajos expuestos al frío, sometidos a una temperatura ambiente hasta -5°C, amortizable en 5 usos. (15/11/2012)
23 Ud × 2.84 (2.9 con costes indirectos) = 66.70

| Código | Ud | Descripción | Rendimiento | Precio | Importe |
|---|---|---|---|---|---|
| mt50epu020aae | Ud | Mono de protección para trabajos expuestos al frío, sometidos a una temperatura ambiente hasta -5°C, EPI de categoría II, según UNE-EN 14058 y UNE-EN 340, cumpliendo todos los requisitos establecidos por el R.D. 1407/92. (material) | 0.2 | 14.054 | 2.81 |
| % | % | Medios auxiliares | 1 % | 2.81 | 0.03 |
|  |  | Total |  |  | 2.84 |

**YIU030** Ud Chaqueta de alta visibilidad, de material combinado, color amarillo, amortizable en 5 usos. (15/11/2012)
23 Ud × 2.5 (2.55 con costes indirectos) = 58.65

| Código | Ud | Descripción | Rendimiento | Precio | Importe |
|---|---|---|---|---|---|
| mt50epu030 | Ud | Chaqueta de alta visibilidad, de material combinado, color amarillo, EPI de categoría II, según UNE-EN 471 y UNE-EN 340, cumpliendo todos los requisitos establecidos por el R.D. 1407/92. (material) | 0.2 | 12.413 | 2.48 |
| % | % | Medios auxiliares | 1 % | 2.48 | 0.02 |
|  |  | Total |  |  | 2.5 |

**YIU031** Ud Mono con capucha de protección para trabajos en instalaciones de baja tensión, amortizable en 5 usos. (15/11/2012)
8 Ud × 12.88 (13.14 con costes indirectos) = 105.12

| Código | Ud | Descripción | Rendimiento | Precio | Importe |
|---|---|---|---|---|---|
| mt50epu031ae | Ud | Mono con capucha de protección para trabajos en instalaciones de baja tensión, EPI de categoría III, según UNE-EN 50286 y UNE-EN 340, cumpliendo todos los requisitos establecidos por el R.D. 1407/92. (material) | 0.2 | 63.756 | 12.75 |
| % | % | Medios auxiliares | 1 % | 12.75 | 0.13 |
|  |  | Total |  |  | 12.88 |

**YIU032** Ud Bolsa portaelectrodos para soldador, amortizable en 10 usos. (15/11/2012)
8 Ud × 0.13 (0.13 con costes indirectos) = 1.04

| Código | Ud | Descripción | Rendimiento | Precio | Importe |
|---|---|---|---|---|---|
| mt50epu032j | Ud | Bolsa portaelectrodos para soldador, EPI de categoría II, según UNE-EN ISO 11611, UNE-EN 348 y UNE-EN 340, cumpliendo todos los requisitos establecidos por el R.D. 1407/92. (material) | 0.1 | 1.317 | 0.13 |
| % | % | Medios auxiliares | 1 % | 0.13 | 0.00 |
|  |  | Total |  |  | 0.13 |

**YIU040** Ud Bolsa portaherramientas, amortizable en 10 usos. (15/11/2012)
92 Ud × 1.27 (1.3 con costes indirectos) = 119.60

| Código | Ud | Descripción | Rendimiento | Precio | Importe |
|---|---|---|---|---|---|
| mt50epu040j | Ud | Bolsa portaherramientas, EPI de categoría II, según UNE-EN 340, cumpliendo todos los requisitos establecidos por el R.D. 1407/92. (material) | 0.1 | 12.623 | 1.26 |
| % | % | Medios auxiliares | 1 % | 1.26 | 0.01 |
|  |  | Total |  |  | 1.27 |

| Medición | Uds. | Largo | Parcial |
|---|---|---|---|
|  | 23 | 4.00 | 92.00 |
| Total |  |  | 92 |

**YIU050** Ud Faja de protección lumbar, amortizable en 4 usos. (15/11/2012)
92 Ud × 2.54 (2.59 con costes indirectos) = 238.28

| Código | Ud | Descripción | Rendimiento | Precio | Importe |
|---|---|---|---|---|---|
| mt50epu050d | Ud | Faja de protección lumbar con amplio soporte abdominal y sujeción regulable mediante velcro, EPI de categoría II, según UNE-EN 340, cumpliendo todos los requisitos establecidos por el R.D. 1407/92. (material) | 0.25 | 10.044 | 2.51 |
| % | % | Medios auxiliares | 1 % | 2.51 | 0.03 |
|  |  | Total |  |  | 2.54 |

| Medición | Uds. | Largo | Parcial |
|---|---|---|---|
| 4 | 23 | 4.00 | 92.00 |
| Total |  |  | 92 |

**YIV010** Ud Equipo de protección respiratoria (EPR), filtrante no asistido, compuesto por una mascarilla, de cuarto de máscara, amortizable en 3 usos y un filtro combinado, amortizable en 3 usos. (15/11/2012)
23 Ud × 6.17 (6.29 con costes indirectos) = 144.67

| Código | Ud | Descripción | Rendimiento | Precio | Importe |
|---|---|---|---|---|---|
| mt50epv010 | Ud | Mascarilla, de cuarto de máscara, EPI de categoría III, según UNE-EN 140, cumpliendo todos los requisitos establecidos por el R.D. 1407/92. (material) | 0.33 | 7.464 | 2.46 |
| mt50epv011 | Ud | Filtro combinado, con un filtro contra gases combinado con un filtro contra partículas, EPI de categoría III, según UNE-EN 14387, cumpliendo todos los requisitos establecidos por el R.D. 1407/92. (material) | 0.33 | 11.074 | 3.65 |
| % | % | Medios auxiliares | 1 % | 6.11 | 0.06 |
|  |  | Total |  |  | 6.17 |

**YIV020** Ud Mascarilla autofiltrante contra partículas, FFP2, con válvula de exhalación, amortizable en 1 uso. (15/11/2012)
92 Ud × 2.02 (2.06 con costes indirectos) = 189.52

| Código | Ud | Descripción | Rendimiento | Precio | Importe |
|---|---|---|---|---|---|
| mt50epv020baa | Ud | Mascarilla autofiltrante contra partículas, FFP2, con válvula de exhalación, EPI de categoría III, según UNE-EN 149, cumpliendo todos los requisitos establecidos por el R.D. 1407/92. (material) | 1 | 2.001 | 2.00 |
| % | % | Medios auxiliares | 1 % | 2.00 | 0.02 |
|  |  | Total |  |  | 2.02 |

| Medición | Uds. | Largo | Parcial |
|---|---|---|---|
|  | 23 | 4.00 | 92.00 |
| Total |  |  | 92 |

### YM Medicina preventiva y primeros auxilios
Importe: 1569.34

**YMM010** Ud Botiquín de urgencia en caseta de obra.
1 Ud × 52.91 (53.97 con costes indirectos) = 53.97

| Código | Ud | Descripción | Rendimiento | Precio | Importe |
|---|---|---|---|---|---|
| mt50eca010 | Ud | Botiquín de urgencia. (material) | 1 | 50.976 | 50.98 |
| mo060 | h | Peón ordinario construcción. | 0.092 | 15.28 | 1.41 |
| % | % | Medios auxiliares | 1 % | 52.39 | 0.52 |
|  |  | Total |  |  | 52.91 |

**YMM010b** Ud Botiquín de urgencia en caseta de obra. (15/11/2012)
0 Ud × 53.53 (54.6 con costes indirectos) = 0.00

| Código | Ud | Descripción | Rendimiento | Precio | Importe |
|---|---|---|---|---|---|
| mt50eca010 | Ud | Botiquín de urgencia. | 1 | 50.976 | 50.98 |
| mo060 | h | Peón ordinario construcción. | 0.132 | 15.28 | 2.02 |
| % | % | Medios auxiliares | 1 % | 53.00 | 0.53 |
|  |  | Total |  |  | 53.53 |

**YMM011** Ud Reposición de material de botiquín de urgencia en caseta de obra. (15/11/2012)
4 Ud × 52.77 (53.83 con costes indirectos) = 215.32

| Código | Ud | Descripción | Rendimiento | Precio | Importe |
|---|---|---|---|---|---|
| mt50eca011 | Ud | Reposición de botiquín de urgencia. (material) | 1 | 52.249 | 52.25 |
| % | % | Medios auxiliares | 1 % | 52.25 | 0.52 |
|  |  | Total |  |  | 52.77 |

**YMM020** Ud Camilla portátil para evacuaciones. (15/11/2012)
1 Ud × 19.03 (19.41 con costes indirectos) = 19.41

| Código | Ud | Descripción | Rendimiento | Precio | Importe |
|---|---|---|---|---|---|
| mt50eca020 | Ud | Camilla portátil para evacuaciones. (material) | 0.25 | 75.347 | 18.84 |
| % | % | Medios auxiliares | 1 % | 18.84 | 0.19 |
|  |  | Total |  |  | 19.03 |

**YMR010** Ud Reconocimiento médico anual al trabajador. (15/11/2012)
23 Ud × 54.59 (55.68 con costes indirectos) = 1280.64

| Código | Ud | Descripción | Rendimiento | Precio | Importe |
|---|---|---|---|---|---|
| mt50man010 | Ud | Reconocimiento médico obligatorio anual al trabajador. (material) | 1 | 54.054 | 54.05 |
| % | % | Medios auxiliares | 1 % | 54.05 | 0.54 |
|  |  | Total |  |  | 54.59 |

### YP Instalaciones provisionales de higiene y bienestar
Importe: 4844.05

**YPA010** Ud Acometida provisional de fontanería a caseta prefabricada de obra. (15/11/2012)
1 Ud × 54.86 (55.96 con costes indirectos) = 55.96

| Código | Ud | Descripción | Rendimiento | Precio | Importe |
|---|---|---|---|---|---|
| mt50ica010c | Ud | Acometida provisional de fontanería a caseta prefabricada de obra. (material) | 1 | 54.32 | 54.32 |
| % | % | Medios auxiliares | 1 % | 54.32 | 0.54 |
|  |  | Total |  |  | 54.86 |

**YPA010b** Ud Acometida provisional de saneamiento a caseta prefabricada de obra. (15/11/2012)
1 Ud × 221.22 (225.64 con costes indirectos) = 225.64

| Código | Ud | Descripción | Rendimiento | Precio | Importe |
|---|---|---|---|---|---|
| mt50ica010b | Ud | Acometida provisional de saneamiento a caseta prefabricada de obra. (material) | 1 | 219.029 | 219.03 |
| % | % | Medios auxiliares | 1 % | 219.03 | 2.19 |
|  |  | Total |  |  | 221.22 |

**YPA010c** Ud Acometida provisional de electricidad a caseta prefabricada de obra. (15/11/2012)
1 Ud × 93.8 (95.68 con costes indirectos) = 95.68

| Código | Ud | Descripción | Rendimiento | Precio | Importe |
|---|---|---|---|---|---|
| mt50ica010a | Ud | Acometida provisional eléctrica a caseta prefabricada de obra. (material) | 1 | 92.869 | 92.87 |
| % | % | Medios auxiliares | 1 % | 92.87 | 0.93 |
|  |  | Total |  |  | 93.8 |

**YPA010d** Ud Acometida provisional de telecomunicaciones a caseta prefabricada de obra. (15/11/2012)
1 Ud × 69.02 (70.4 con costes indirectos) = 70.40

| Código | Ud | Descripción | Rendimiento | Precio | Importe |
|---|---|---|---|---|---|
| mt50ica010d | Ud | Acometida provisional de telecomunicaciones a caseta prefabricada de obra. (material) | 1 | 68.337 | 68.34 |
| % | % | Medios auxiliares | 1 % | 68.34 | 0.68 |
|  |  | Total |  |  | 69.02 |

**YPC210** m² Adaptación de local existente como caseta provisional para vestuarios en obra. (15/11/2012)
8 m² × 79.37 (80.96 con costes indirectos) = 647.68

| Código | Ud | Descripción | Rendimiento | Precio | Importe |
|---|---|---|---|---|---|
| mt50cat010b | m² | Adaptación de local existente como caseta provisional de obra, para vestuarios, compuesta por: aislamiento térmico; distribución interior con ladrillo cerámico hueco doble; instalación de electricidad y fuerza con toma exterior a 230 V; revestimiento de terrazo en suelos; enlucido de yeso y pintura en paredes; falso techo de placas de escayola; puertas de madera enrasadas y pintadas y ventanas correderas de aluminio natural, con luna de 6 mm y rejas. (material) | 1 | 78.578 | 78.58 |
| % | % | Medios auxiliares | 1 % | 78.58 | 0.79 |
|  |  | Total |  |  | 79.37 |

**YPC210b** m² Adaptación de local existente como caseta provisional para despacho de oficina en obra. (15/11/2012)
8 m² × 88.13 (89.89 con costes indirectos) = 719.12

| Código | Ud | Descripción | Rendimiento | Precio | Importe |
|---|---|---|---|---|---|
| mt50cat010e | m² | Adaptación de local existente como caseta provisional de obra, para despacho de oficina, compuesta por: aislamiento térmico; distribución interior con ladrillo cerámico hueco doble; instalaciones de telecomunicaciones y electricidad y fuerza con toma exterior a 230 V; revestimiento de terrazo en suelos; enlucido de yeso y pintura en paredes; falso techo de placas de escayola; puertas de madera enrasadas y pintadas y ventanas correderas de aluminio natural, con luna de 6 mm y rejas. (material) | 1 | 87.257 | 87.26 |
| % | % | Medios auxiliares | 1 % | 87.26 | 0.87 |
|  |  | Total |  |  | 88.13 |

**YPM010** Ud 8 taquillas individuales, percha, banco para 5 personas, espejo, 3 portarrollos, 3 jaboneras, secamanos eléctrico en caseta de obra para vestuarios y/o aseos.
1 Ud × 193.56 (197.43 con costes indirectos) = 197.43

| Código | Ud | Descripción | Rendimiento | Precio | Importe |
|---|---|---|---|---|---|
| mt50mca050 | Ud | Taquilla metálica individual con llave para ropa y calzado. (material) | 2.64 | 40.065 | 105.77 |
| mt50mca010a | Ud | Percha para vestuarios y/o aseos. (material) | 1 | 3.438 | 3.44 |
| mt50mca070 | Ud | Banco de madera para 5 personas. (material) | 0.5 | 47.312 | 23.66 |
| mt50mca010b | Ud | Espejo para vestuarios y/o aseos. (material) | 1 | 6.307 | 6.31 |
| mt50mca020a | Ud | Portarrollos industrial de acero inoxidable. (material) | 0.99 | 14.011 | 13.87 |
| mt50mca020b | Ud | Jabonera industrial de acero inoxidable. (material) | 0.99 | 13.4 | 13.27 |
| mt50mca030 | Ud | Secamanos eléctrico. (material) | 0.33 | 43.809 | 14.46 |
| mo060 | h | Peón ordinario construcción. | 0.711 | 15.28 | 10.86 |
| % | % | Medios auxiliares | 1 % | 191.64 | 1.92 |
|  |  | Total |  |  | 193.56 |

| Medición | Parcial |
|---|---|
| fórmula: 1 | 1.00 |
| Total | 1 |

**YPL010** Ud Hora de limpieza y desinfección de caseta o local provisional en obra.
48 Ud × 8.54 (8.71 con costes indirectos) = 418.08

**YPC210c** m² Adaptación de local existente como caseta provisional para aseos en obra.
7 m² × 134.6 (137.29 con costes indirectos) = 961.03

| Código | Ud | Descripción | Rendimiento | Precio | Importe |
|---|---|---|---|---|---|
| mt50cat010a | m² | Adaptación de local existente como caseta provisional de obra, para aseos, compuesta por: aislamiento térmico; distribución interior con ladrillo cerámico hueco doble; instalaciones de fontanería, saneamiento y electricidad y fuerza con toma exterior a 230 V; revestimiento de terrazo en suelos; alicatado en paredes; aparatos sanitarios (inodoro, plato de ducha y lavabo); falso techo de placas de escayola; puertas de madera enrasadas y pintadas y ventanas correderas de aluminio natural, con luna de 6 mm y rejas. (material) | 1 | 131.96 | 131.96 |
| % | % | Medios auxiliares | 2 % | 131.96 | 2.64 |
|  |  | Total |  |  | 134.6 |

**YPC210d** m² Adaptación de local existente como caseta provisional para vestuarios en obra.
10 m² × 80.15 (81.75 con costes indirectos) = 817.50

| Código | Ud | Descripción | Rendimiento | Precio | Importe |
|---|---|---|---|---|---|
| mt50cat010b | m² |  | 1 | 78.578 | 78.58 |
| % | % | Medios auxiliares | 2 % | 78.58 | 1.57 |
|  |  | Total |  |  | 80.15 |

**YPC210e** m² Adaptación de local existente como caseta provisional para despacho de oficina en obra.
7 m² × 89.01 (90.79 con costes indirectos) = 635.53

| Código | Ud | Descripción | Rendimiento | Precio | Importe |
|---|---|---|---|---|---|
| mt50cat010e | m² |  | 1 | 87.257 | 87.26 |
| % | % | Medios auxiliares | 2 % | 87.26 | 1.75 |
|  |  | Total |  |  | 89.01 |

**YPC010** Ud Alquiler de caseta prefabricada para aseos en obra, 3,45x2,05x2,30 m (7,00 m²). (15/11/2012)
0 Ud × 114.68 (116.97 con costes indirectos) = 0.00

| Código | Ud | Descripción | Rendimiento | Precio | Importe |
|---|---|---|---|---|---|
| mt50cas010b | Ud | Mes de alquiler de caseta prefabricada para aseos en obra, de 3,45x2,05x2,30 m (7,00 m²), compuesta por: estructura metálica mediante perfiles conformados en frío; cerramiento de chapa nervada y galvanizada con terminación de pintura prelacada; cubierta de chapa galvanizada ondulada reforzada con perfil de acero; aislamiento interior con lana de vidrio combinada con poliestireno expandido; instalaciones de fontanería, saneamiento y electricidad y fuerza con toma exterior a 230 V; tubos fluorescentes y punto de luz exterior; termo eléctrico de 50 litros de capacidad; ventanas correderas de aluminio anodizado, con luna de 6 mm y rejas; puerta de entrada de chapa galvanizada de 1 mm con cerradura; suelo contrachapado hidrófugo con capa fenólica antideslizante; revestimiento de tablero melaminado en paredes; placa turca, plato de ducha y lavabo de tres grifos, de fibra de vidrio con terminación de gel-coat blanco y pintura antideslizante; puerta de madera en placa turca y cortina en ducha. (material) | 1 | 113.535 | 113.54 |
| % | % | Medios auxiliares | 1 % | 113.54 | 1.14 |
|  |  | Total |  |  | 114.68 |

**YPC010b** Ud Alquiler de caseta prefabricada para almacén en obra, 6,00x2,30x2,30 m (14,00 m²). (15/11/2012)
0 Ud × 60.16 (61.36 con costes indirectos) = 0.00

| Código | Ud | Descripción | Rendimiento | Precio | Importe |
|---|---|---|---|---|---|
| mt50cas020b | Ud | Mes de alquiler de caseta prefabricada para almacén de obra, de 6,00x2,30x2,30 m (14,00 m²), compuesta por: estructura metálica mediante perfiles conformados en frío; cerramiento de chapa nervada y galvanizada con terminación de pintura prelacada; cubierta de chapa galvanizada ondulada reforzada con perfil de acero; instalación de electricidad y fuerza con toma exterior a 230 V; tubos fluorescentes y punto de luz exterior; ventanas correderas de aluminio anodizado, con luna de 6 mm y rejas; puerta de entrada de chapa galvanizada de 1 mm con cerradura; suelo de aglomerado hidrófugo de 19 mm. (material) | 1 | 59.563 | 59.56 |
| % | % | Medios auxiliares | 1 % | 59.56 | 0.60 |
|  |  | Total |  |  | 60.16 |

**YPC060** Ud Transporte de caseta prefabricada de obra.
0 Ud × 110.34 (112.55 con costes indirectos) = 0.00

| Código | Ud | Descripción | Rendimiento | Precio | Importe |
|---|---|---|---|---|---|
| mt50cas060 | Ud | Transporte de caseta prefabricada de obra, entrega y recogida. (material) | 1 | 102.883 | 102.88 |
| mo060 | h | Peón ordinario construcción. | 0.417 | 15.28 | 6.37 |
| % | % | Medios auxiliares | 1 % | 109.25 | 1.09 |
|  |  | Total |  |  | 110.34 |

### YS Señalización provisional de obras
Importe: 1416.39

**YSB010** Ud Baliza luminosa intermitente para señalización, de color ámbar, con lámpara Led, amortizable en 10 usos, alimentada por 2 pilas de 6 V 4R25.
15 Ud × 6.34 (6.47 con costes indirectos) = 97.05

| Código | Ud | Descripción | Rendimiento | Precio | Importe |
|---|---|---|---|---|---|
| mt50bal040aab | Ud | Baliza luminosa intermitente para señalización, de color ámbar, con lámpara Led y enganche metálico para soporte. (material) | 0.1 | 9.28 | 0.93 |
| mt50bal041a | Ud | Pila de 6V tipo 4R25 estándar. (material) | 2 | 2.298 | 4.60 |
| mo060 | h | Peón ordinario construcción. | 0.049 | 15.28 | 0.75 |
| % | % | Medios auxiliares | 1 % | 6.28 | 0.06 |
|  |  | Total |  |  | 6.34 |

**YSB050** m Cinta reflectante para balizamiento, de material plástico, de 10 cm de anchura, impresa por ambas caras en franjas de color amarillo y negro.
200 m × 0.59 (0.6 con costes indirectos) = 120.00

| Código | Ud | Descripción | Rendimiento | Precio | Importe |
|---|---|---|---|---|---|
| mt50bal010 | m | Cinta reflectante para balizamiento, de material plástico, de 10 cm de anchura, galga 400, impresa por ambas caras en franjas de color amarillo y negro. (material) | 1.1 | 0.106 | 0.12 |
| mo060 | h | Peón ordinario construcción. | 0.03 | 15.28 | 0.46 |
| % | % | Medios auxiliares | 1 % | 0.58 | 0.01 |
|  |  | Total |  |  | 0.59 |

**YSB060** Ud Cono de balizamiento reflectante de 75 cm de altura, de 2 piezas, con cuerpo de polietileno y base de caucho, con 1 banda reflectante de 300 mm de anchura y retrorreflectancia nivel 1 (E.G.), amortizable en 10 usos.
30 Ud × 0.98 (1 con costes indirectos) = 30.00

| Código | Ud | Descripción | Rendimiento | Precio | Importe |
|---|---|---|---|---|---|
| mt50bal030 | Ud | Cono de balizamiento reflectante de 75 cm de altura, de 2 piezas, con cuerpo de polietileno y base de caucho, con 1 banda reflectante de 300 mm de anchura y retrorreflectancia nivel 1 (E.G.). (material) | 0.1 | 8.19 | 0.82 |
| mo060 | h | Peón ordinario construcción. | 0.01 | 15.28 | 0.15 |
| % | % | Medios auxiliares | 1 % | 0.97 | 0.01 |
|  |  | Total |  |  | 0.98 |

**YSB130** m Valla peatonal de hierro, de 1,10x2,50 m, amortizable en 20 usos, para delimitación provisional de zona de obras.
30 m × 1.16 (1.18 con costes indirectos) = 35.40

| Código | Ud | Descripción | Rendimiento | Precio | Importe |
|---|---|---|---|---|---|
| mt50vbe010 | Ud | Valla peatonal de hierro, de 1,10x2,50 m, color amarillo, para limitación de paso de peatones, con dos pies metálicos, incluso placa para publicidad. | 0.02 | 18.553 | 0.37 |
| mt50vbe020 | Ud | Tubo reflectante de PVC, color naranja, para mejorar la visibilidad de la valla. (material) | 0.05 | 1.061 | 0.05 |
| mo060 | h | Peón ordinario construcción. | 0.048 | 15.28 | 0.73 |
| % | % | Medios auxiliares | 1 % | 1.15 | 0.01 |
|  |  | Total |  |  | 1.16 |

**YSB135** m Valla trasladable de 3,50x2,00 m, formada por panel de malla electrosoldada de 200x100 mm de paso de malla y postes verticales de 40 mm de diámetro, acabado galvanizado, colocados sobre bases prefabricadas de hormigón, para delimitación provisional de zona de obras, con malla de ocultación colocada sobre la valla. Amortizables las vallas en 5 usos y las bases en 5 usos.
30 m × 5.46 (5.57 con costes indirectos) = 167.10

| Código | Ud | Descripción | Rendimiento | Precio | Importe |
|---|---|---|---|---|---|
| mt50spv020 | Ud | Valla trasladable de 3,50x2,00 m, formada por panel de malla electrosoldada con pliegues de refuerzo, de 200x100 mm de paso de malla, con alambres horizontales de 5 mm de diámetro y verticales de 4 mm de diámetro, soldados en los extremos a postes verticales de 40 mm de diámetro, acabado galvanizado, para delimitación provisional de zona de obras, incluso argollas para unión de postes. (material) | 0.06 | 16.295 | 0.98 |
| mt50spv025 | Ud | Base prefabricada de hormigón, de 65x24x12 cm, con 8 orificios, reforzada con varillas de acero, para soporte de valla trasladable. (material) | 0.08 | 2.422 | 0.19 |
| mt50spr050 | m² | Malla tupida de polietileno de alta densidad, con tratamiento ultravioleta, color verde, 60% de porcentaje de cortaviento, con orificios cada 20 cm en todo el perímetro para su inserción en los módulos de los andamios. | 2 | 0.232 | 0.46 |
| mo011 | h | Oficial 1ª construcción. | 0.095 | 16.39 | 1.56 |
| mo060 | h | Peón ordinario construcción. | 0.145 | 15.28 | 2.22 |
| % | % | Medios auxiliares | 1 % | 5.41 | 0.05 |
|  |  | Total |  |  | 5.46 |

**YSV010** Ud Señal provisional de obra de chapa de acero galvanizado, de peligro, triangular, L=70 cm, con retrorreflectancia nivel 1 (E.G.), con poste de acero galvanizado y pie portátil. amortizable la señal en 5 usos, el poste en 5 usos y el pie en 5 usos.
10 Ud × 7.61 (7.76 con costes indirectos) = 77.60

| Código | Ud | Descripción | Rendimiento | Precio | Importe |
|---|---|---|---|---|---|
| mt50les010aba | Ud | Señal provisional de obra de chapa de acero galvanizado, de peligro, triangular, L=70 cm, con retrorreflectancia nivel 1 (E.G.), según la Instrucción 8.3-IC. (material) | 0.2 | 17.136 | 3.43 |
| mt50les040a | Ud | Poste de acero galvanizado de 80x40x2 mm y 145 cm de altura. (material) | 0.2 | 7.421 | 1.48 |
| mt50les060 | Ud | Pie portátil en cruz de acero galvanizado, para señal provisional de obra. (material) | 0.2 | 5.565 | 1.11 |
| mo060 | h | Peón ordinario construcción. | 0.099 | 15.28 | 1.51 |
| % | % | Medios auxiliares | 1 % | 7.53 | 0.08 |
|  |  | Total |  |  | 7.61 |

**YSV010b** Ud Señal provisional de obra de chapa de acero galvanizado, de reglamentación y prioridad, circular, Ø=60 cm, con retrorreflectancia nivel 1 (E.G.), con caballete portátil de acero galvanizado. amortizable la señal en 5 usos y el caballete en 5 usos.
10 Ud × 5.59 (5.7 con costes indirectos) = 57.00

| Código | Ud | Descripción | Rendimiento | Precio | Importe |
|---|---|---|---|---|---|
| mt50les010dba | Ud | Señal provisional de obra de chapa de acero galvanizado, de reglamentación y prioridad, circular, Ø=60 cm, con retrorreflectancia nivel 1 (E.G.), según la Instrucción 8.3-IC. (material) | 0.2 | 17.698 | 3.54 |
| mt50les050 | Ud | Caballete portátil de acero galvanizado, para señal provisional de obra. (material) | 0.2 | 4.184 | 0.84 |
| mo060 | h | Peón ordinario construcción. | 0.075 | 15.28 | 1.15 |
| % | % | Medios auxiliares | 1 % | 5.53 | 0.06 |
|  |  | Total |  |  | 5.59 |

**YSV010c** Ud Señal provisional de obra de chapa de acero galvanizado, de indicación, rectangular, 60x90 cm, con retrorreflectancia nivel 1 (E.G.), con poste de acero galvanizado y pie portátil. amortizable la señal en 5 usos, el poste en 5 usos y el pie en 5 usos.
10 Ud × 11.89 (12.13 con costes indirectos) = 121.30

| Código | Ud | Descripción | Rendimiento | Precio | Importe |
|---|---|---|---|---|---|
| mt50les010gba | Ud | Señal provisional de obra de chapa de acero galvanizado, de indicación, rectangular, 60x90 cm, con retrorreflectancia nivel 1 (E.G.), según la Instrucción 8.3-IC. (material) | 0.2 | 38.492 | 7.70 |
| mt50les040a | Ud | Poste de acero galvanizado de 80x40x2 mm y 145 cm de altura. | 0.2 | 7.421 | 1.48 |
| mt50les060 | Ud | Pie portátil en cruz de acero galvanizado, para señal provisional de obra. | 0.2 | 5.565 | 1.11 |
| mo060 | h | Peón ordinario construcción. | 0.097 | 15.28 | 1.48 |
| % | % | Medios auxiliares | 1 % | 11.77 | 0.12 |
|  |  | Total |  |  | 11.89 |

**YSN020** Ud Paleta manual reflectante de paso alternativo, de polipropileno, con señal de detención obligatoria por una cara y de paso por la otra, con mango de aluminio, amortizable en 5 usos.
2 Ud × 4.38 (4.47 con costes indirectos) = 8.94

| Código | Ud | Descripción | Rendimiento | Precio | Importe |
|---|---|---|---|---|---|
| mt50les070bab | Ud | Paleta manual reflectante de paso alternativo, de polipropileno, con señal de detención obligatoria por una cara y de paso por la otra, con mango de aluminio. (material) | 0.2 | 21.228 | 4.25 |
| mo060 | h | Peón ordinario construcción. | 0.006 | 15.28 | 0.09 |
| % | % | Medios auxiliares | 1 % | 4.34 | 0.04 |
|  |  | Total |  |  | 4.38 |

**YSS020** Ud Cartel general indicativo de riesgos, de PVC serigrafiado, de 990x670 mm, amortizable en 3 usos, fijado con bridas.
10 Ud × 3.51 (3.58 con costes indirectos) = 35.80

| Código | Ud | Descripción | Rendimiento | Precio | Importe |
|---|---|---|---|---|---|
| mt50les020aa | Ud | Cartel general indicativo de riesgos, de PVC serigrafiado, de 990x670 mm, con 6 orificios de fijación. (material) | 0.333 | 5.698 | 1.90 |
| mt50spr046 | Ud | Brida de nylon, de 4,8x200 mm. | 6 | 0.014 | 0.08 |
| mo060 | h | Peón ordinario construcción. | 0.098 | 15.28 | 1.50 |
| % | % | Medios auxiliares | 1 % | 3.48 | 0.03 |
|  |  | Total |  |  | 3.51 |

**YSS030** Ud Señal de advertencia, de PVC serigrafiado, de 297x210 mm, con pictograma negro de forma triangular sobre fondo amarillo, amortizable en 3 usos, fijada con bridas.
10 Ud × 1.75 (1.79 con costes indirectos) = 17.90

| Código | Ud | Descripción | Rendimiento | Precio | Importe |
|---|---|---|---|---|---|
| mt50les030a | Ud | Señal de advertencia, de PVC serigrafiado, de 297x210 mm, con pictograma negro de forma triangular sobre fondo amarillo, con 4 orificios de fijación, según R.D. 485/1997. (material) | 0.333 | 1.616 | 0.54 |
| mt50spr046 | Ud | Brida de nylon, de 4,8x200 mm. | 4 | 0.014 | 0.06 |
| mo060 | h | Peón ordinario construcción. | 0.074 | 15.28 | 1.13 |
| % | % | Medios auxiliares | 1 % | 1.73 | 0.02 |
|  |  | Total |  |  | 1.75 |

**YSS030b** Ud Señal de prohibición, de PVC serigrafiado, de 297x210 mm, con pictograma negro de forma circular sobre fondo blanco, amortizable en 3 usos, fijada con bridas.
10 Ud × 1.75 (1.79 con costes indirectos) = 17.90

| Código | Ud | Descripción | Rendimiento | Precio | Importe |
|---|---|---|---|---|---|
| mt50les030b | Ud | Señal de prohibición, de PVC serigrafiado, de 297x210 mm, con pictograma negro de forma circular sobre fondo blanco, con 4 orificios de fijación, según R.D. 485/1997. (material) | 0.333 | 1.616 | 0.54 |
| mt50spr046 | Ud | Brida de nylon, de 4,8x200 mm. | 4 | 0.014 | 0.06 |
| mo060 | h | Peón ordinario construcción. | 0.074 | 15.28 | 1.13 |
| % | % | Medios auxiliares | 1 % | 1.73 | 0.02 |
|  |  | Total |  |  | 1.75 |

**YSS030c** Ud Señal de obligación, de PVC serigrafiado, de 297x210 mm, con pictograma blanco de forma circular sobre fondo azul, amortizable en 3 usos, fijada con bridas.
10 Ud × 1.75 (1.79 con costes indirectos) = 17.90

| Código | Ud | Descripción | Rendimiento | Precio | Importe |
|---|---|---|---|---|---|
| mt50les030c | Ud | Señal de obligación, de PVC serigrafiado, de 297x210 mm, con pictograma blanco de forma circular sobre fondo azul, con 4 orificios de fijación, según R.D. 485/1997. (material) | 0.333 | 1.616 | 0.54 |
| mt50spr046 | Ud | Brida de nylon, de 4,8x200 mm. | 4 | 0.014 | 0.06 |
| mo060 | h | Peón ordinario construcción. | 0.074 | 15.28 | 1.13 |
| % | % | Medios auxiliares | 1 % | 1.73 | 0.02 |
|  |  | Total |  |  | 1.75 |

**YSS030d** Ud Señal de extinción, de PVC serigrafiado, de 297x210 mm, con pictograma blanco de forma rectangular sobre fondo rojo, amortizable en 3 usos, fijada con bridas.
10 Ud × 1.96 (2 con costes indirectos) = 20.00

| Código | Ud | Descripción | Rendimiento | Precio | Importe |
|---|---|---|---|---|---|
| mt50les030d | Ud | Señal de extinción, de PVC serigrafiado, de 297x210 mm, con pictograma blanco de forma rectangular sobre fondo rojo, con 4 orificios de fijación, según R.D. 485/1997. (material) | 0.333 | 2.2 | 0.73 |
| mt50spr046 | Ud | Brida de nylon, de 4,8x200 mm. | 4 | 0.014 | 0.06 |
| mo060 | h | Peón ordinario construcción. | 0.075 | 15.28 | 1.15 |
| % | % | Medios auxiliares | 1 % | 1.94 | 0.02 |
|  |  | Total |  |  | 1.96 |

**YSS030e** Ud Señal de evacuación, de PVC serigrafiado, de 297x210 mm, con pictograma blanco de forma rectangular sobre fondo verde, amortizable en 3 usos, fijada con bridas.
25 Ud × 1.82 (1.86 con costes indirectos) = 46.50

| Código | Ud | Descripción | Rendimiento | Precio | Importe |
|---|---|---|---|---|---|
| mt50les030e | Ud | Señal de evacuación, de PVC serigrafiado, de 297x210 mm, con pictograma blanco de forma rectangular sobre fondo verde, con 4 orificios de fijación, según R.D. 485/1997. (material) | 0.333 | 1.865 | 0.62 |
| mt50spr046 | Ud | Brida de nylon, de 4,8x200 mm. | 4 | 0.014 | 0.06 |
| mo060 | h | Peón ordinario construcción. | 0.073 | 15.28 | 1.12 |
| % | % | Medios auxiliares | 1 % | 1.80 | 0.02 |
|  |  | Total |  |  | 1.82 |

**YSM010** m Malla de señalización de polietileno de alta densidad (200 g/m²), color naranja, de 1,20 m de altura, sujeta mediante bridas de nylon a soportes de barra de acero corrugado B 500 S de 1,75 m de longitud y 20 mm de diámetro, hincados en el terreno cada 1,00 m, utilizada como señalización y delimitación de los bordes de la excavación. Amortizable la malla en 1 uso, los soportes en 3 usos y los tapones protectores en 3 usos.
100 m × 3.22 (3.28 con costes indirectos) = 328.00

| Código | Ud | Descripción | Rendimiento | Precio | Importe |
|---|---|---|---|---|---|
| mt50spr040b | m | Malla de señalización de polietileno de alta densidad (200 g/m²), doblemente reorientada, con tratamiento ultravioleta, color naranja, de 1,20 m de altura. (material) | 1 | 0.254 | 0.25 |
| mt07aco010c | kg | Acero en barras corrugadas, UNE-EN 10080 B 500 S, elaborado en taller y colocado en obra, diámetros varios. | 1.815 | 0.75 | 1.36 |
| mt50spr046 | Ud | Brida de nylon, de 4,8x200 mm. | 3.78 | 0.014 | 0.05 |
| mt50spr045 | Ud | Tapón protector tipo seta, de color rojo, para protección de los extremos de las armaduras. | 0.42 | 0.044 | 0.02 |
| mo060 | h | Peón ordinario construcción. | 0.099 | 15.28 | 1.51 |
| % | % | Medios auxiliares | 1 % | 3.19 | 0.03 |
|  |  | Total |  |  | 3.22 |

**YSM020** m Malla de señalización de polietileno de alta densidad (200 g/m²), color naranja, de 1,20 m de altura, sujeta mediante bridas de nylon a puntales metálicos telescópicos colocados cada 1,50 m, utilizada como señalización y delimitación de zona de riesgo. Amortizable la malla en 1 uso y los puntales en 15 usos.
100 m × 2.14 (2.18 con costes indirectos) = 218.00

| Código | Ud | Descripción | Rendimiento | Precio | Importe |
|---|---|---|---|---|---|
| mt50spr040b | m | Malla de señalización de polietileno de alta densidad (200 g/m²), doblemente reorientada, con tratamiento ultravioleta, color naranja, de 1,20 m de altura. | 1 | 0.254 | 0.25 |
| mt50spa080ba | Ud | Puntal metálico telescópico, 3,00 m de altura. | 0.059 | 5.518 | 0.33 |
| mt50spr046 | Ud | Brida de nylon, de 4,8x200 mm. | 2.67 | 0.014 | 0.04 |
| mo060 | h | Peón ordinario construcción. | 0.098 | 15.28 | 1.50 |
| % | % | Medios auxiliares | 1 % | 2.12 | 0.02 |
|  |  | Total |  |  | 2.14 |

### DEM Seguridad y salud demolicion completa edificio (04/12/2012)
Importe: 1994.93

**YCF050c** m Sistema V de red de seguridad UNE-EN 1263-1 V A2 M100 D M, primera puesta, colocada verticalmente con pescantes tipo horca fijos de acero, anclados al forjado mediante horquillas de acero corrugado B 500 S. Amortizable la red en 10 puestas y los pescantes en 15 usos.
34.59 m × 8.99 (9.17 con costes indirectos) = 317.19

| Código | Ud | Descripción | Rendimiento | Precio | Importe |
|---|---|---|---|---|---|
| mt50jpr050 | Ud | Red de seguridad UNE-EN 1263-1 V A2 M100 D M de poliamida de alta tenacidad, anudada, de color blanco, de dimensiones 10x7 m, certificada por AIDICO. Cuerda de red de calibre 4,5 mm, con tratamiento a los rayos UV. Energía de la red superior a 3,8 kJ. Configuración de la red al rombo. Bordeada en todo su perímetro con cuerda de polysteel de calibre 12 mm. | 0.011 | 71.981 | 0.79 |
| mt50jpr060 | Ud | Pescante tipo horca fijo de 8x2 m con tubo de 60x60x3 mm, fabricado en acero de primera calidad pintado al horno en epoxi-poliéster, con tratamiento previo contra la oxidación, para red vertical. | 0.024 | 64.276 | 1.54 |
| mt07aco010c | kg | Acero en barras corrugadas, UNE-EN 10080 B 500 S, elaborado en taller y colocado en obra, diámetros varios. | 0.076 | 0.75 | 0.06 |
| mt50jpr040ac | Ud | Anclaje expansivo de 8x60 mm, de acero galvanizado en caliente. | 2.14 | 0.291 | 0.62 |
| mt50jpr080aa | m | Cuerda de atado UNE-EN 1263-1 G de polipropileno de alta tenacidad, con tratamiento a los rayos UV, D=12 mm y carga de rotura superior a 20 kN. | 0.22 | 0.147 | 0.03 |
| mt50jpr070ab | m | Cuerda de unión UNE-EN 1263-1 O de polipropileno de alta tenacidad, con tratamiento a los rayos UV, D=8 mm y carga de rotura superior a 7,5 kN. | 0.11 | 0.003 | 0.00 |
| mo011 | h | Oficial 1ª construcción. | 0.185 | 16.39 | 3.03 |
| mo060 | h | Peón ordinario construcción. | 0.185 | 15.28 | 2.83 |
| % | % | Medios auxiliares | 1 % | 8.90 | 0.09 |
|  |  | Total |  |  | 8.99 |

| Medición | Uds. | Largo | Parcial |
|---|---|---|---|
| ALA EDIFICIO A DEMOLER | 1 | 34.59 | 34.59 |
| Total |  |  | 34.59 |

**YCF040b** m Sistema T de red de seguridad UNE-EN 1263-1 T A2 M60 Q M colocada horizontalmente con consolas con brazo articulado, primera puesta, mediante montaje en el suelo y elevación posterior a la planta. Amortizable la red en 10 puestas y las consolas en 15 usos.
34.59 m × 11.5 (11.73 con costes indirectos) = 405.74

| Código | Ud | Descripción | Rendimiento | Precio | Importe |
|---|---|---|---|---|---|
| mt50sph010ja | m² | Red de seguridad UNE-EN 1263-1 T A2 M60 Q M, de poliamida de alta tenacidad, anudada, de color blanco. Cuerda de red de calibre 4,5 mm. Energía de la red A2 (entre 2,2 y 4,4 kJ). Configuración de la red cuadrada. (material) | 0.322 | 1.682 | 0.54 |
| mt50spm030b | Ud | Soporte mordaza. | 0.038 | 51.898 | 1.97 |
| mt50sph030a | Ud | Brazo metálico articulado, tipo ménsula, de 2,5 m de longitud. Incluso p/p de elemento fijador y ganchos para apoyar los largueros. (material) | 0.038 | 42.971 | 1.63 |
| mt50sph035b | Ud | Larguero metálico de 6,0 m de longitud, para apoyar sobre brazo de consola. | 0.024 | 19.455 | 0.47 |
| mt50jpr070a | m | Cuerda de unión UNE-EN 1263-1 N de polipropileno de alta tenacidad, con tratamiento a los rayos UV, D=8 mm y carga de rotura superior a 7,5 kN. (material) | 0.116 | 0.096 | 0.01 |
| mo018 | h | Oficial 1ª aplicador de láminas impermeabilizantes. | 0.21 | 16.39 | 3.44 |
| mo104 | h | Peón ordinario construcción. | 0.21 | 15.28 | 3.21 |
| % | % | Medios auxiliares | 2 % | 11.27 | 0.23 |
|  |  | Total |  |  | 11.5 |

| Medición | Uds. | Largo | Parcial |
|---|---|---|---|
| ALA EDIFICIO A DEMOLER | 1 | 34.59 | 34.59 |
| Total |  |  | 34.59 |

**YCL220c** Ud Dispositivo de anclaje para fijación mecánica a paramento horizontal de hormigón armado, de 700 mm de longitud, formado por cinta de poliéster; 1 cáncamo en un extremo, con conexión roscada macho y 1 argolla en el otro extremo, para asegurar a un operario.
24 Ud × 4.11 (4.19 con costes indirectos) = 100.56

| Código | Ud | Descripción | Rendimiento | Precio | Importe |
|---|---|---|---|---|---|
| mt50spd030aa | Ud | Dispositivo de anclaje para fijación mecánica a paramento horizontal de hormigón armado, de 700 mm de longitud, formado por cinta de poliéster; 1 cáncamo en un extremo, con conexión roscada macho y 1 argolla en el otro extremo, clase A1, incluso taco de expansión metálico. | 1 | 3.289 | 3.29 |
| mo060 | h | Peón ordinario construcción. | 0.051 | 15.28 | 0.78 |
| % | % | Medios auxiliares | 1 % | 4.07 | 0.04 |
|  |  | Total |  |  | 4.11 |

| Medición | Uds. | Parcial |
|---|---|---|
| demolicion edificio | 24 | 24.00 |
| Total |  | 24 |

**YCL150c** Ud Línea de anclaje horizontal temporal, de cinta de poliéster, de 20 m de longitud, para asegurar a un operario, clase C, compuesta por 2 dispositivos de anclaje capaces de soportar una carga de 25 kN, formado cada uno de ellos por cinta de poliéster de 35 mm de anchura, tensor con mecanismo de bloqueo antirretorno y argolla, amortizables en 3 usos y 1 cinta de poliéster de 35 mm de anchura y 20 m de longitud, con tensor con mecanismo de bloqueo antirretorno y mosquetón en ambos extremos, amortizable en 3 usos.
4 Ud × 54.27 (55.36 con costes indirectos) = 221.44

| Código | Ud | Descripción | Rendimiento | Precio | Importe |
|---|---|---|---|---|---|
| mt50spl200ab | Ud | Dispositivo de anclaje capaz de soportar una carga de 25 kN, formado por cinta de poliéster de 35 mm de anchura, tensor con mecanismo de bloqueo antirretorno y argolla, amortizable en 3 usos, para fijación a soporte de hormigón o metálico de 0,8 a 3,6 m de perímetro. | 0.66 | 50.083 | 33.05 |
| mt50spl210acb | Ud | Cinta de poliéster de 35 mm de anchura y 20 m de longitud, con tensor con mecanismo de bloqueo antirretorno y mosquetón en ambos extremos, amortizable en 3 usos. (material) | 0.33 | 55.657 | 18.37 |
| mo060 | h | Peón ordinario construcción. | 0.151 | 15.28 | 2.31 |
| % | % | Medios auxiliares | 1 % | 53.73 | 0.54 |
|  |  | Total |  |  | 54.27 |

| Medición | Uds. | Parcial |
|---|---|---|
| demolicion edificio | 4 | 4.00 |
| Total |  | 4 |

**YCR030b** m Vallado provisional de solar compuesto por vallas trasladables de 3,50x2,00 m, formadas por panel de malla electrosoldada de 200x100 mm de paso de malla y postes verticales de 40 mm de diámetro, acabado galvanizado, colocados sobre bases prefabricadas de hormigón fijadas al pavimento, con malla de ocultación colocada sobre las vallas. Amortizables las vallas en 5 usos y las bases en 5 usos.
40 m × 6.26 (6.39 con costes indirectos) = 255.60

| Código | Ud | Descripción | Rendimiento | Precio | Importe |
|---|---|---|---|---|---|
| mt50spv020 | Ud | Valla trasladable de 3,50x2,00 m, formada por panel de malla electrosoldada con pliegues de refuerzo, de 200x100 mm de paso de malla, con alambres horizontales de 5 mm de diámetro y verticales de 4 mm de diámetro, soldados en los extremos a postes verticales de 40 mm de diámetro, acabado galvanizado, para delimitación provisional de zona de obras, incluso argollas para unión de postes. | 0.06 | 16.295 | 0.98 |
| mt50spv025 | Ud | Base prefabricada de hormigón, de 65x24x12 cm, con 8 orificios, reforzada con varillas de acero, para soporte de valla trasladable. | 0.08 | 2.422 | 0.19 |
| mt07ala111ba | m | Pletina de acero laminado UNE-EN 10025 S275JR, en perfil plano laminado en caliente, de 20x4 mm, para aplicaciones estructurales. | 0.096 | 0.26 | 0.02 |
| mt50spr050 | m² | Malla tupida de polietileno de alta densidad, con tratamiento ultravioleta, color verde, 60% de porcentaje de cortaviento, con orificios cada 20 cm en todo el perímetro para su inserción en los módulos de los andamios. | 2 | 0.232 | 0.46 |
| mo011 | h | Oficial 1ª construcción. | 0.096 | 16.39 | 1.57 |
| mo060 | h | Peón ordinario construcción. | 0.195 | 15.28 | 2.98 |
| % | % | Medios auxiliares | 1 % | 6.20 | 0.06 |
|  |  | Total |  |  | 6.26 |

| Medición | Uds. | Largo | Parcial |
|---|---|---|---|
| demolicion edificio | 1 | 40.00 | 40.00 |
| Total |  |  | 40 |

**YCJ010c** Ud Tapón protector tipo seta, de color rojo, para protección de extremo de armadura de 12 a 32 mm de diámetro, amortizable en 3 usos.
300 Ud × 0.09 (0.09 con costes indirectos) = 27.00

| Código | Ud | Descripción | Rendimiento | Precio | Importe |
|---|---|---|---|---|---|
| mt50spr045 | Ud | Tapón protector tipo seta, de color rojo, para protección de los extremos de las armaduras. | 0.333 | 0.044 | 0.01 |
| mo060 | h | Peón ordinario construcción. | 0.005 | 15.28 | 0.08 |
| % | % | Medios auxiliares | 1 % | 0.09 | 0.00 |
|  |  | Total |  |  | 0.09 |

**YCK020c** Ud Protección de hueco de ventana de entre 95 y 165 cm de anchura en cerramiento exterior, mediante dos tubos metálicos extensibles, amortizables en 20 usos.
10 Ud × 4.99 (5.09 con costes indirectos) = 50.90

| Código | Ud | Descripción | Rendimiento | Precio | Importe |
|---|---|---|---|---|---|
| mt50spb015b | Ud | Tubo metálico extensible de 95/165 cm de longitud, con tornillo cilíndrico con hexágono interior para llave Allen, para fijación de los tubos. (material) | 0.1 | 41.56 | 4.16 |
| mo060 | h | Peón ordinario construcción. | 0.051 | 15.28 | 0.78 |
| % | % | Medios auxiliares | 1 % | 4.94 | 0.05 |
|  |  | Total |  |  | 4.99 |

**YCV010c** m Bajante para vertido de escombros, compuesta por 4 tubos y 1 embocadura de polietileno, de 49 cm de diámetro superior y 40 cm de diámetro inferior, por cada planta de entre 3 y 4 m de altura libre, amortizable en 5 usos.
24 m × 7.78 (7.94 con costes indirectos) = 190.56

| Código | Ud | Descripción | Rendimiento | Precio | Importe |
|---|---|---|---|---|---|
| mt50spc010 | Ud | Tubo bajante de escombros, de polietileno, de 49 cm de diámetro superior, 40 cm de diámetro inferior y 106 cm de altura, con soportes y cadenas metálicas. | 0.186 | 15.288 | 2.84 |
| mt50spc020 | Ud | Embocadura de vertido, de polietileno, para bajante de escombros, de 49 cm de diámetro superior, 40 cm de diámetro inferior y 86,5 cm de altura, con soportes y cadenas metálicas. | 0.047 | 20.673 | 0.97 |
| mt50spc030 | Ud | Accesorios y elementos de sujeción de bajante de escombros. | 0.2 | 1.213 | 0.24 |
| mt50spa080bb | Ud | Puntal metálico telescópico, 4,00 m de altura. | 0.093 | 6.684 | 0.62 |
| mo060 | h | Peón ordinario construcción. | 0.198 | 15.28 | 3.03 |
| % | % | Medios auxiliares | 1 % | 7.70 | 0.08 |
|  |  | Total |  |  | 7.78 |

| Medición | Uds. | Largo | Parcial |
|---|---|---|---|
|  | 2 | 12.00 | 24.00 |
| Total |  |  | 24 |

**YIC010c** Ud Casco contra golpes, amortizable en 10 usos. (04/12/2012)
6 Ud × 0.12 (0.12 con costes indirectos) = 0.72

| Código | Ud | Descripción | Rendimiento | Precio | Importe |
|---|---|---|---|---|---|
| mt50epc010bdj | Ud | Casco contra golpes, EPI de categoría II, según UNE-EN 812, cumpliendo todos los requisitos establecidos por el R.D. 1407/92. (material) | 0.1 | 1.225 | 0.12 |
| % | % | Medios auxiliares | 1 % | 0.12 | 0.00 |
|  |  | Total |  |  | 0.12 |

| Medición | Uds. | Parcial |
|---|---|---|
| DEMOL COMPLETA EDIFICO | 6 | 6.00 |
| Total |  | 6 |

**YCV020b** Ud Toldo plastificado para pie de bajante de escombros, para cubrición de contenedor, amortizable en 5 usos.
2 Ud × 6.68 (6.81 con costes indirectos) = 13.62

| Código | Ud | Descripción | Rendimiento | Precio | Importe |
|---|---|---|---|---|---|
| mt50spc040 | Ud | Toldo plastificado para pie de bajante de escombros, para cubrición de contenedor. | 0.2 | 29.157 | 5.83 |
| mo060 | h | Peón ordinario construcción. | 0.051 | 15.28 | 0.78 |
| % | % | Medios auxiliares | 1 % | 6.61 | 0.07 |
|  |  | Total |  |  | 6.68 |

**YID010b** Ud Sistema anticaídas compuesto por un conector multiuso (clase M), amortizable en 4 usos; un dispositivo anticaídas retráctil, amortizable en 4 usos; una cuerda de fibra de longitud fija como elemento de amarre, amortizable en 4 usos; un absorbedor de energía, amortizable en 4 usos y un arnés anticaídas con dos puntos de amarre, amortizable en 4 usos. (15/11/2012)
2 Ud × 68.64 (70.01 con costes indirectos) = 140.02

| Código | Ud | Descripción | Rendimiento | Precio | Importe |
|---|---|---|---|---|---|
| mt50epd010bd | Ud | Conector multiuso (clase M), EPI de categoría III, según UNE-EN 362, cumpliendo todos los requisitos establecidos por el R.D. 1407/92. | 0.25 | 9.401 | 2.35 |
| mt50epd011bd | Ud | Dispositivo anticaídas retráctil, EPI de categoría III, según UNE-EN 360, UNE-EN 363, UNE-EN 364 y UNE-EN 365, cumpliendo todos los requisitos establecidos por el R.D. 1407/92. | 0.25 | 151.465 | 37.87 |
| mt50epd012aad | Ud | Cuerda de fibra como elemento de amarre, de longitud fija, EPI de categoría III, según UNE-EN 354, cumpliendo todos los requisitos establecidos por el R.D. 1407/92. | 0.25 | 33.613 | 8.40 |
| mt50epd013d | Ud | Absorbedor de energía, EPI de categoría III, según UNE-EN 355, cumpliendo todos los requisitos establecidos por el R.D. 1407/92. | 0.25 | 48.008 | 12.00 |
| mt50epd014bd | Ud | Arnés anticaídas, con dos puntos de amarre, EPI de categoría III, según UNE-EN 361, UNE-EN 363, UNE-EN 364 y UNE-EN 365, cumpliendo todos los requisitos establecidos por el R.D. 1407/92. | 0.25 | 29.369 | 7.34 |
| % | % | Medios auxiliares | 1 % | 67.96 | 0.68 |
|  |  | Total |  |  | 68.64 |

**YID020b** Ud Sistema de sujeción y retención compuesto por un conector multiuso (clase M), amortizable en 4 usos; una cuerda de fibra de longitud fija como elemento de amarre, amortizable en 4 usos; un absorbedor de energía, amortizable en 4 usos y un arnés de asiento, amortizable en 4 usos. (15/11/2012)
2 Ud × 35.19 (35.89 con costes indirectos) = 71.78

| Código | Ud | Descripción | Rendimiento | Precio | Importe |
|---|---|---|---|---|---|
| mt50epd010bd | Ud | Conector multiuso (clase M), EPI de categoría III, según UNE-EN 362, cumpliendo todos los requisitos establecidos por el R.D. 1407/92. | 0.25 | 9.401 | 2.35 |
| mt50epd012aad | Ud | Cuerda de fibra como elemento de amarre, de longitud fija, EPI de categoría III, según UNE-EN 354, cumpliendo todos los requisitos establecidos por el R.D. 1407/92. | 0.25 | 33.613 | 8.40 |
| mt50epd013d | Ud | Absorbedor de energía, EPI de categoría III, según UNE-EN 355, cumpliendo todos los requisitos establecidos por el R.D. 1407/92. | 0.25 | 48.008 | 12.00 |
| mt50epd015ad | Ud | Arnés de asiento, EPI de categoría III, según UNE-EN 813, cumpliendo todos los requisitos establecidos por el R.D. 1407/92. | 0.25 | 48.372 | 12.09 |
| % | % | Medios auxiliares | 1 % | 34.84 | 0.35 |
|  |  | Total |  |  | 35.19 |

**YIJ010f** Ud Gafas de protección con montura integral, resistentes a partículas de gas y a polvo fino, amortizable en 5 usos. (15/11/2012)
6 Ud × 1.22 (1.24 con costes indirectos) = 7.44

| Código | Ud | Descripción | Rendimiento | Precio | Importe |
|---|---|---|---|---|---|
| mt50epj010a | Ud | Gafas de protección con montura integral, resistentes a partículas de gas y a polvo fino, EPI de categoría II, según UNE-EN 166, cumpliendo todos los requisitos establecidos por el R.D. 1407/92. | 0.2 | 6.071 | 1.21 |
| % | % | Medios auxiliares | 1 % | 1.21 | 0.01 |
|  |  | Total |  |  | 1.22 |

**YIJ010g** Ud Pantalla de protección facial, resistente a impactos de partículas a gran velocidad y alta energía, a temperaturas extremas, amortizable en 5 usos. (15/11/2012)
6 Ud × 2.06 (2.1 con costes indirectos) = 12.60

| Código | Ud | Descripción | Rendimiento | Precio | Importe |
|---|---|---|---|---|---|
| mt50epj010d | Ud | Pantalla de protección facial, resistente a impactos de partículas a gran velocidad y alta energía, a temperaturas extremas, EPI de categoría II, según UNE-EN 166, cumpliendo todos los requisitos establecidos por el R.D. 1407/92. | 0.2 | 10.219 | 2.04 |
| % | % | Medios auxiliares | 1 % | 2.04 | 0.02 |
|  |  | Total |  |  | 2.06 |

**YIM040b** Ud Protector de manos para puntero, amortizable en 4 usos. (15/11/2012)
6 Ud × 0.43 (0.44 con costes indirectos) = 2.64

| Código | Ud | Descripción | Rendimiento | Precio | Importe |
|---|---|---|---|---|---|
| mt50epm070d | Ud | Protector de manos para puntero, EPI de categoría I, según UNE-EN 420, cumpliendo todos los requisitos establecidos por el R.D. 1407/92. | 0.25 | 1.736 | 0.43 |
| % | % | Medios auxiliares | 1 % | 0.43 | 0.00 |
|  |  | Total |  |  | 0.43 |

**YIO010c** Ud Juego de orejeras, estándar, con atenuación acústica de 28 dB, amortizable en 10 usos. (15/11/2012)
6 Ud × 1.46 (1.49 con costes indirectos) = 8.94

| Código | Ud | Descripción | Rendimiento | Precio | Importe |
|---|---|---|---|---|---|
| mt50epo010acj | Ud | Juego de orejeras, estándar, con atenuación acústica de 28 dB, EPI de categoría II, según UNE-EN 352-1 y UNE-EN 458, cumpliendo todos los requisitos establecidos por el R.D. 1407/92. | 0.1 | 14.524 | 1.45 |
| % | % | Medios auxiliares | 1 % | 1.45 | 0.01 |
|  |  | Total |  |  | 1.46 |

**YIP010d** Ud Par de botas bajas de seguridad, con resistencia al deslizamiento, zona del tacón cerrada, absorción de energía en la zona del tacón, resistente a la perforación, suela con resaltes, con código de designación SB, amortizable en 2 usos. (15/11/2012)
6 Ud × 10.87 (11.09 con costes indirectos) = 66.54

| Código | Ud | Descripción | Rendimiento | Precio | Importe |
|---|---|---|---|---|---|
| mt50epp010a | Ud | Par de botas bajas de seguridad, con puntera resistente a un impacto de hasta 200 J y a una compresión de hasta 15 kN, con resistencia al deslizamiento, zona del tacón cerrada, absorción de energía en la zona del tacón, resistente a la perforación, suela con resaltes, EPI de categoría II, según UNE-EN ISO 20344 y UNE-EN ISO 20345, cumpliendo todos los requisitos establecidos por el R.D. 1407/92. | 0.5 | 21.52 | 10.76 |
| % | % | Medios auxiliares | 1 % | 10.76 | 0.11 |
|  |  | Total |  |  | 10.87 |

**YIU005b** Ud Mono de protección, amortizable en 5 usos. (15/11/2012)
6 Ud × 4.13 (4.21 con costes indirectos) = 25.26

| Código | Ud | Descripción | Rendimiento | Precio | Importe |
|---|---|---|---|---|---|
| mt50epu005ae | Ud | Mono de protección, EPI de categoría I, según UNE-EN 340, cumpliendo todos los requisitos establecidos por el R.D. 1407/92. | 0.2 | 20.467 | 4.09 |
| % | % | Medios auxiliares | 1 % | 4.09 | 0.04 |
|  |  | Total |  |  | 4.13 |

**YIU030b** Ud Chaqueta de alta visibilidad, de material combinado, color amarillo, amortizable en 5 usos. (15/11/2012)
6 Ud × 2.5 (2.55 con costes indirectos) = 15.30

| Código | Ud | Descripción | Rendimiento | Precio | Importe |
|---|---|---|---|---|---|
| mt50epu030 | Ud | Chaqueta de alta visibilidad, de material combinado, color amarillo, EPI de categoría II, según UNE-EN 471 y UNE-EN 340, cumpliendo todos los requisitos establecidos por el R.D. 1407/92. | 0.2 | 12.413 | 2.48 |
| % | % | Medios auxiliares | 1 % | 2.48 | 0.02 |
|  |  | Total |  |  | 2.5 |

**YIU040b** Ud Bolsa portaherramientas, amortizable en 10 usos. (15/11/2012)
6 Ud × 1.27 (1.3 con costes indirectos) = 7.80

| Código | Ud | Descripción | Rendimiento | Precio | Importe |
|---|---|---|---|---|---|
| mt50epu040j | Ud | Bolsa portaherramientas, EPI de categoría II, según UNE-EN 340, cumpliendo todos los requisitos establecidos por el R.D. 1407/92. | 0.1 | 12.623 | 1.26 |
| % | % | Medios auxiliares | 1 % | 1.26 | 0.01 |
|  |  | Total |  |  | 1.27 |

**YIU050b** Ud Faja de protección lumbar, amortizable en 4 usos. (15/11/2012)
6 Ud × 2.54 (2.59 con costes indirectos) = 15.54

| Código | Ud | Descripción | Rendimiento | Precio | Importe |
|---|---|---|---|---|---|
| mt50epu050d | Ud | Faja de protección lumbar con amplio soporte abdominal y sujeción regulable mediante velcro, EPI de categoría II, según UNE-EN 340, cumpliendo todos los requisitos establecidos por el R.D. 1407/92. | 0.25 | 10.044 | 2.51 |
| % | % | Medios auxiliares | 1 % | 2.51 | 0.03 |
|  |  | Total |  |  | 2.54 |

| Medición | Uds. | Parcial |
|---|---|---|
| 0 | 6 | 6.00 |
| Total |  | 6 |

**YIV010b** Ud Equipo de protección respiratoria (EPR), filtrante no asistido, compuesto por una mascarilla, de cuarto de máscara, amortizable en 3 usos y un filtro combinado, amortizable en 3 usos. (15/11/2012)
6 Ud × 6.17 (6.29 con costes indirectos) = 37.74

| Código | Ud | Descripción | Rendimiento | Precio | Importe |
|---|---|---|---|---|---|
| mt50epv010 | Ud | Mascarilla, de cuarto de máscara, EPI de categoría III, según UNE-EN 140, cumpliendo todos los requisitos establecidos por el R.D. 1407/92. | 0.33 | 7.464 | 2.46 |
| mt50epv011 | Ud | Filtro combinado, con un filtro contra gases combinado con un filtro contra partículas, EPI de categoría III, según UNE-EN 14387, cumpliendo todos los requisitos establecidos por el R.D. 1407/92. | 0.33 | 11.074 | 3.65 |
| % | % | Medios auxiliares | 1 % | 6.11 | 0.06 |
|  |  | Total |  |  | 6.17 |

**YCV010b** m Bajante para vertido de escombros, compuesta por 4 tubos y 1 embocadura de polietileno, de 49 cm de diámetro superior y 40 cm de diámetro inferior, por cada planta de entre 3 y 4 m de altura libre, amortizable en 5 usos. (23/12/2012)
0 m × 7.94 (8.1 con costes indirectos) = 0.00

| Código | Ud | Descripción | Rendimiento | Precio | Importe |
|---|---|---|---|---|---|
| mt50spc010 | Ud | Tubo bajante de escombros, de polietileno, de 49 cm de diámetro superior, 40 cm de diámetro inferior y 106 cm de altura, con soportes y cadenas metálicas. | 0.186 | 15.288 | 2.84 |
| mt50spc020 | Ud | Embocadura de vertido, de polietileno, para bajante de escombros, de 49 cm de diámetro superior, 40 cm de diámetro inferior y 86,5 cm de altura, con soportes y cadenas metálicas. | 0.047 | 20.673 | 0.97 |
| mt50spc030 | Ud | Accesorios y elementos de sujeción de bajante de escombros. | 0.2 | 1.213 | 0.24 |
| mt50spa080bb | Ud | Puntal metálico telescópico, 4,00 m de altura. | 0.093 | 6.684 | 0.62 |
| mo060 | h | Peón ordinario construcción. | 0.209 | 15.28 | 3.19 |
| % | % | Medios auxiliares | 1 % | 7.86 | 0.08 |
|  |  | Total |  |  | 7.94 |
